# Pavimento exterior de peças de marmorite. Colocação em camada grossa

- Propriedade do ficheiro: CYPE Ingenieros S.A.
- Formato: FIEBDC-3/2016
- Programa: Generador de precios de la construcción. CYPE Ingenieros, S.A.
- Data: 16/05/2024
- Moeda: EUR
- Custos indirectos: 3 %
- IVA: 23 %

## U Infra-estruturas no logradouro

### UX Pavimentos

#### UXT De marmorite

**UXT010** m² Pavimento exterior de peças de marmorite. Colocação em camada grossa.
Pavimento exterior de peças de marmorite, para utilização em zona de parques e jardins, de acabamento superficial da face à vista: baixo-relevo sem polir, classe resistente à flexão T, classe resistente segundo a carga de ruptura 4, classe de desgaste por abrasão B, formato nominal 30x30 cm, cor cinzento, segundo EN 13748-2. COLOCAÇÃO: sobre camada de areia-cimento de 3 cm de espessura, sem aditivos, com 250 kg/m³ de cimento Portland com calcário CEM II/B-L 32,5 R e areia de pedreira granítica. ENCHIMENTO DE JUNTAS: com areia sílica de tamanho 0/2 mm em juntas de 1,5 a 3 mm de espessura.
Critérios considerados na determinação do preço da unidade de obra: O preço não inclui a base de apoio.
Inclui: Implantação de mestras e níveis. Espalhamento da camada de areia-cimento. Polvilhamento com cimento da superfície. Colocação das peças. Formação de juntas e encontros. Limpeza do pavimento e das juntas. Enchimento das juntas com areia seca, através de escovado. Eliminação do material sobrante da superfície, através de varredela.
Critério de medição de projecto: Superfície medida em projecção horizontal, segundo documentação gráfica de Projecto, descontando as aberturas de superfície maior de 1,5 m². Não se tiveram em conta os desperdícios como factor de influência para incrementar a medição, uma vez que na composição foi considerada uma percentagem de rupturas geral.
Critério de medição de obra: Medir-se-á, em projecção horizontal, a superfície realmente executada segundo especificações de Projecto, descontando as aberturas de superfície maior de 1,5 m².

| Código | Un | Descrição | Rendimento | Preço | Importância |
|---|---|---|---|---|---|
| mt08cem011a | kg | Cimento Portland CEM II/B-L 32,5 R, cor cinzento, em sacos, segundo NP EN 197-1. (material) | 1 | 0.1 | 0.100 |
| mt18btx010caea | m² | Peças de marmorite para exterior, acabamento superficial da face à vista: baixo-relevo sem polir, classe resistente à flexão T, classe resistente segundo a carga de ruptura 4, classe de desgaste por abrasão B, formato nominal 30x30 cm, cor cinzento, segundo EN 13748-2, com resistência ao deslizamento/resvalamento (índice USRV) > 45. (material) | 1.05 | 9.03 | 9.482 |
| mt01arp020a | kg | Areia natural, fina e seca, de 2 mm de tamanho máximo, isenta de sais prejudiciais, fornecida em sacos. (material) | 1 | 0.35 | 0.350 |
| mo087 | h | Ajudante de construção de obra civil. (mão de obra) | 0.25 | 22.13 | 5.533 |
| mo023 | h | Oficial de 1ª ladrilhador. (mão de obra) | 0.3 | 22.68 | 6.804 |
| mo061 | h | Ajudante de ladrilhador. (mão de obra) | 0.3 | 22.13 | 6.639 |
| % | % | Custos directos complementares | 2 % | 28.908 | 0.578 |
|  |  | Custos directos |  |  | 29.486 |

Resíduos:
- colocação: mt08cem011a Cimento Portland CEM II/B-L 32,5 R, cor cinzento, em sacos, segundo NP EN 197-1; factor de resíduo 0.01512
- colocação: mt18btx010caea; factor de resíduo 0.0251489
- colocação: mt01arp020a Areia natural, fina e seca, de 2 mm de tamanho máximo, isenta de sais prejudiciais, fornecida em sacos; factor de resíduo 0.003

## Recursos

**mt08cem011a** kg Cimento Portland CEM II/B-L 32,5 R, cor cinzento, em sacos, segundo NP EN 197-1
Dados técnicos: Custo energético 7.009 MJ; Emissão de CO2 0.899 kg; Código LER 17 01 01; Massa do elemento 1 kg; Volume 0.000667 m3
Resíduos:
- embalagem: re150101 Embalagens de papel e cartão. (componente de resíduo); rendimento 0.011 kg; Código LER 15 01 01; Massa do elemento 1 kg; Volume 0.001333 m3
- embalagem: re170203 Plástico. (componente de resíduo); rendimento 0.002 kg; Código LER 17 02 03; Massa do elemento 1 kg; Volume 0.001667 m3

**mt18btx010caea** m² Peças de marmorite para exterior
Dados técnicos: Custo energético 9.108 MJ; Emissão de CO2 8.948 kg; Código LER 17 01 07; Massa do elemento 59.5 kg; Volume 0.0476 m3
Resíduos:
- embalagem: re170201 Madeira. (componente de resíduo); rendimento 0.04 kg; Código LER 17 02 01; Massa do elemento 1 kg; Volume 0.000909 m3
- embalagem: re170203 Plástico; rendimento 0.02 kg

**mt01arp020a** kg Areia natural, fina e seca, de 2 mm de tamanho máximo, isenta de sais prejudiciais, fornecida em sacos
Dados técnicos: Custo energético 0.075 MJ; Emissão de CO2 0.004 kg; Código LER 01 04 09; Massa do elemento 1 kg; Volume 0.000625 m3
