# Conjunto de ensaios funcionais das instalações em habitação

- Propriedade do ficheiro: CYPE Ingenieros S.A.
- Formato: FIEBDC-3/2016
- Programa: Generador de precios de la construcción. CYPE Ingenieros, S.A.
- Data: 19/05/2024
- Moeda: EUR
- Custos indirectos: 3 %
- IVA: 23 %

## X Controlo de qualidade e ensaios

### XR Ensaios funcionais

#### XRI Instalações

**XRI010** Ud Conjunto de ensaios funcionais das instalações em habitação.
Conjunto de ensaios funcionais a realizar por laboratório acreditado na área técnica correspondente, para verificar o correcto funcionamento das seguintes instalações: TV/FM, interfone automático, abastecimento de água, saneamento, aquecimento e climatização. Incluindo relatório de resultados.
Inclui: Realização dos ensaios. Redacção de relatório dos resultados dos ensaios realizados.
Critério de medição de projecto: Ensaio a realizar, segundo documentação do Plano de controlo de qualidade.
Critério de medição de obra: Será medido o número de ensaios realizados por laboratório acreditado segundo especificações de Projecto.

| Código | Un | Descrição | Rendimento | Preço | Importância |
|---|---|---|---|---|---|
| mt49prs120a | Ud | Ensaio funcional para verificar o correcto funcionamento da instalação de TV/FM em habitação, inclusive relatório de resultados. (material) | 1 | 12 | 12.000 |
| mt49prs130 | Ud | Ensaio funcional para verificar o correcto funcionamento da instalação de interfone automático em habitação, inclusive relatório de resultados. (material) | 1 | 12 | 12.000 |
| mt49prs140 | Ud | Ensaio funcional para verificar o correcto funcionamento das instalações de abastecimento de água e saneamento em habitação, inclusive relatório de resultados. (material) | 1 | 30 | 30.000 |
| mt49prs150a | Ud | Ensaio funcional para verificar o correcto funcionamento da instalação de aquecimento com depósito em habitação, inclusive relatório de resultados. (material) | 1 | 57 | 57.000 |
| mt49prs155a | Ud | Ensaio funcional para verificar o correcto funcionamento da instalação de climatização (só frio) em habitação, inclusive relatório de resultados. (material) | 1 | 12 | 12.000 |
| % | % | Custos directos complementares | 2 % | 123.000 | 2.460 |
|  |  | Custos directos |  |  | 125.460 |
