# Ensaio de inertes

- Propriedade do ficheiro: CYPE Ingenieros S.A.
- Formato: FIEBDC-3/2016
- Programa: Generador de precios de la construcción. CYPE Ingenieros, S.A.
- Data: 19/05/2024
- Moeda: EUR
- Custos indirectos: 3 %
- IVA: 23 %

## X Controlo de qualidade e ensaios

### XT Terras e inertes

#### XTA Inertes

**XTA010** Ud Ensaio de inertes.
Ensaios a realizar em laboratório acreditado na área técnica correspondente, sobre uma amostra de inertes, recolhida em obra, para a determinação das seguintes características: granulometria segundo EN 933-1 e NP EN 933-2, conteúdo de matéria orgânica segundo EN 1744-1. Incluindo deslocamento à obra, recolha de amostra e relatório de resultados.
Inclui: Deslocamento à obra. Recolha de amostras. Realização dos ensaios. Redacção de relatório dos resultados dos ensaios realizados.
Critério de medição de projecto: Ensaio a realizar, segundo documentação do Plano de controlo de qualidade.

| Código | Un | Descrição | Rendimento | Preço | Importância |
|---|---|---|---|---|---|
| mt49ari010 | Ud | Análise granulométrica por peneiração de uma amostra de agregado para betão segundo EN 933-1 e NP EN 933-2, inclusive deslocamento à obra, recolha de amostra e relatório de resultados. (material) | 1 | 53.33 | 53.330 |
| mt49ari050 | Ud | Ensaio para determinar o conteúdo de matéria orgânica de uma amostra de agregado, segundo EN 1744-1, inclusive deslocamento à obra, recolha de amostra e relatório de resultados. (material) | 1 | 30.07 | 30.070 |
| % | % | Custos directos complementares | 2 % | 83.400 | 1.668 |
|  |  | Custos directos |  |  | 85.068 |
