# Protecção contra desprendimento da camada superficial do manto vegetal

- Propriedade do ficheiro: CYPE Ingenieros S.A.
- Formato: FIEBDC-3/2016
- Programa: Generador de precios de la construcción. CYPE Ingenieros, S.A.
- Data: 15/06/2024
- Moeda: EUR
- Custos indirectos: 3 %
- IVA: 23 %

## Y Segurança e saúde

### YC Sistemas de protecção colectiva

#### YCD Protecção de taludes

**YCD010** m Protecção contra desprendimento da camada superficial do manto vegetal.
Protecção face a desprendimento da camada superficial do manto vegetal, formada por rede de poliamida de alta tenacidade, cor branco, de 1,5 m de altura, e perfis de aço EN 10025 S275JR, laminado a quente, da série IPN 180, galvanizado a quente, de 2,25 m de comprimento, cravados no terreno cada 2,0 m, amortizáveis em 1 utilização. Inclusive cabos de aço e elementos de fixação ao solo para a ancoragem dos perfis ao terreno.
Critério de medição de projecto: Comprimento medido segundo Plano de Segurança e Saúde.
Critério de medição de obra: Será medido o comprimento realmente montado segundo especificações do Plano de Segurança e Saúde.

| Código | Un | Descrição | Rendimento | Preço | Importância |
|---|---|---|---|---|---|
| mt50spr070 | m² | Rede vertical de segurança tipo U, segundo EN 1263-1, de poliamida de alta tenacidade, de cor branca. Corda de rede de diâmetro 4,5 mm. Energia da rede A2 (entre 2,2 e 4,4 kJ). Configuração da rede em losango, com corda perimetral de polipropileno de 16 mm de diâmetro. (material) | 1.5 | 2.79 | 4.185 |
| mt50spr100c | m | Cabo de aço de 3 mm de diâmetro, para fixação de perfis metálicos, com placa base, ferragens, tensores e fixadores de cabos. (material) | 3.75 | 1.77 | 6.638 |
| mt07ala110fb | m | Perfil de aço EN 10025 S275JR, série IPN 180, laminado a quente, com recobrimento galvanizado, para aplicações estruturais. Trabalhado e montado em oficina, para colocar em obra. (material) | 1.575 | 74.21 | 116.881 |
| mt07aco040e | kg | Aço em varões nervurados, A400 NR, fornecido em obra em varões sem elaborar, de vários diâmetros. (material) | 0.44 | 1.31 | 0.576 |
| mq07gte010a | h | Autogrua de braço telescópico com uma capacidade de elevação de 12 t e 20 m de altura máxima de trabalho. (equipamento) | 0.1 | 54.88 | 5.488 |
| mq03tab040 | h | Equipamento de cravação de perfis metálicos, sobre correntes. (equipamento) | 0.1 | 47.73 | 4.773 |
| mo119 | h | Oficial de 1ª Segurança e Saúde. (mão de obra) | 0.55 | 22.68 | 12.474 |
| mo120 | h | Operário Segurança e Saúde. (mão de obra) | 0.55 | 21.45 | 11.798 |
| % | % | Custos directos complementares | 2 % | 162.813 | 3.256 |
|  |  | Custos directos |  |  | 166.069 |

Resíduos:
- colocação: mt50spr070; factor de resíduo 1
- colocação: mt50spr100c; factor de resíduo 0.0154332
- colocação: mt07ala110fb; factor de resíduo 0.0109266
- colocação: mt07aco040e Aço em varões nervurados, A400 NR, fornecido em obra em varões sem elaborar, de vários diâmetros; factor de resíduo 0.0075

## Recursos

**mt50spr070** m² Rede vertical de segurança tipo U
Dados técnicos: Custo energético 35.167 MJ; Emissão de CO2 1.746 kg; Código LER 17 02 03; Massa do elemento 0.329 kg; Volume 0.000548 m3
Resíduos:
- embalagem: re170203 Plástico. (componente de resíduo); rendimento 0.034 kg; Código LER 17 02 03; Massa do elemento 1 kg; Volume 0.001667 m3

**mt50spr100c** m Cabo de aço de 3 mm de diâmetro
Dados técnicos: Custo energético 0.581 MJ; Emissão de CO2 0.086 kg; Código LER 17 04 11; Massa do elemento 0.0554 kg; Volume 0.000037 m3
Resíduos:
- embalagem: re150101 Embalagens de papel e cartão. (componente de resíduo); rendimento 0.068 kg; Código LER 15 01 01; Massa do elemento 1 kg; Volume 0.001333 m3

**mt07ala110fb** m Perfil de aço EN 10025 S275JR
Dados técnicos: Custo energético 215.277 MJ; Emissão de CO2 11.169 kg; Código LER 17 04 05; Massa do elemento 21.9 kg; Volume 0.010429 m3

**mt07aco040e** kg Aço em varões nervurados, A400 NR, fornecido em obra em varões sem elaborar, de vários diâmetros
Dados técnicos: Custo energético 9.830 MJ; Emissão de CO2 0.510 kg; Código LER 17 04 05; Massa do elemento 1 kg; Volume 0.000476 m3
