# Protectores auriculares

- Propriedade do ficheiro: CYPE Ingenieros S.A.
- Formato: FIEBDC-3/2016
- Programa: Generador de precios de la construcción. CYPE Ingenieros, S.A.
- Data: 23/05/2024
- Moeda: EUR
- Custos indirectos: 3 %
- IVA: 23 %

## Y Segurança e saúde

### YI Equipamentos de protecção individual

#### YIO Para os ouvidos

**YIO010** Ud Protectores auriculares.
Protectores auriculares, acoplados a capacetes de protecção, composto por uma armação desenhada para produzir pressão sobre a cabeça através de um elemento acoplado a um capacete de protecção e ajuste com almofadado central, com atenuação acústica de 28 dB, amortizável em 10 utilizações.
Critério de medição de projecto: Número de unidades previstas, segundo Plano de Segurança e Saúde.
Critério de medição de obra: Será medido o número de unidades realmente fornecidas segundo especificações do Plano de Segurança e Saúde.

| Código | Un | Descrição | Rendimento | Preço | Importância |
|---|---|---|---|---|---|
| mt50epo010Ej | Ud | Protectores auriculares, acoplados a capacetes de protecção, com atenuação acústica de 28 dB, EPI de categoria II, segundo EN 352-3 e NP EN 458, cumprindo todos os requisitos de segurança segundo a Portaria n.º 1131/93. (material) | 0.1 | 38.62 | 3.862 |
| % | % | Custos directos complementares | 2 % | 3.862 | 0.077 |
|  |  | Custos directos |  |  | 3.939 |
