# Sinal de segurança e saúde no trabalho, de obrigação

- Propriedade do ficheiro: CYPE Ingenieros S.A.
- Formato: FIEBDC-3/2016
- Programa: Generador de precios de la construcción. CYPE Ingenieros, S.A.
- Data: 15/06/2024
- Moeda: EUR
- Custos indirectos: 3 %
- IVA: 23 %

## Y Segurança e saúde

### YS Sinalização provisória de obras

#### YSS Sinalização de segurança e saúde

**YSS032** Ud Sinal de segurança e saúde no trabalho, de obrigação.
Fornecimento, colocação e desmontagem de sinal de obrigação, de PVC serigrafado, de 297x210 mm, com pictograma branco de forma circular sobre fundo azul, com 4 orifícios de fixação, amortizável em 3 utilizações, fixado com parafusos. Inclusive manutenção em condições seguras durante todo o período de tempo necessário.
Inclui: Colocação. Desmontagem posterior. Transporte até ao local de armazenamento ou remoção para contentor.
Critério de medição de projecto: Número de unidades previstas, segundo Plano de Segurança e Saúde.
Critério de medição de obra: Medir-se-á o número de unidades realmente colocadas segundo especificações do Plano de Segurança e Saúde.

| Código | Un | Descrição | Rendimento | Preço | Importância |
|---|---|---|---|---|---|
| mt50les030vb | Ud | Sinal de obrigação, de PVC serigrafado, de 297x210 mm, com pictograma branco de forma circular sobre fundo azul, com 4 orifícios de fixação, segundo Decreto-Lei n.º 141/95 e Portaria n.º 1456-A/95. (material) | 0.333 | 4.39 | 1.462 |
| mt12psg081a | Ud | Parafuso autoperfurante 3,5x9,5 mm. (material) | 4 | 0.01 | 0.040 |
| mt12psg110a | Ud | Bucha para parafuso. (material) | 4 | 0.02 | 0.080 |
| mo120 | h | Operário Segurança e Saúde. (mão de obra) | 0.15 | 21.45 | 3.218 |
| % | % | Custos directos complementares | 2 % | 4.800 | 0.096 |
|  |  | Custos directos |  |  | 4.896 |

Resíduos:
- colocação: mt12psg081a Parafuso autoperfurante 3,5x9,5 mm; factor de resíduo 0.00555556

## Recursos

**mt12psg081a** Ud Parafuso autoperfurante 3,5x9,5 mm
Dados técnicos: Custo energético 0.009 MJ; Emissão de CO2 0.001 kg; Código LER 17 04 05; Massa do elemento 0.0009 kg
Resíduos:
- embalagem: re150101 Embalagens de papel e cartão. (componente de resíduo); rendimento 0.001 kg; Código LER 15 01 01; Massa do elemento 1 kg; Volume 0.001333 m3
