# Protecção de passeios e de lancis

- Propriedade do ficheiro: CYPE INGENIEROS, S.A.
- Formato: FIEBDC-3/2002
- Moeda: EUR
- Custos indirectos: 3.00 %
- IVA: 23.00 %

## 0 Trabalhos prévios

### 0C Protecções provisórias

#### 0CA Passeios e lancis

**0CA010** m² Protecção de passeios e de lancis.
Protecção de passeios e de lancis existentes que possam ser afectados pela passagem de veículos durante os trabalhos, através da colocação de lâmina separadora de polietileno, com uma massa superficial de 230 g/m² e base de betão com malha electrossoldada de 10 cm de espessura, realizada com betão C12/15 (X0(P); D12; S4; Cl 1,0) fabricado em central, e malha electrossoldada AR42 100x300 mm de aço A500 EL como armadura de distribuição, colocada sobre separadores homologados.
Inclui: Colocação da lâmina separadora. Marcação das juntas de construção e de dilatação. Aplicação de níveis através de pontos, mestras de betão ou réguas. Rega da superfície base. Formação de juntas de construção e de juntas perimetrais de dilatação. Colocação da malha electrossoldada com separadores homologados. Betonagem e compactação do betão. Cura do betão. Demolição do pavimento com martelo pneumático. Fragmentação do entulho em peças manejáveis. Remoção e acumulação de entulho. Limpeza dos restos da obra. Carga manual de entulho para camião ou contentor.
Critério de medição de projecto: Superfície medida segundo documentação gráfica de Projecto.
Critério de medição de obra: Medir-se-á a superfície realmente executada segundo especificações de Projecto.

| Código | Un | Descrição | Rendimento | Preço | Importância |
|---|---|---|---|---|---|
| mt16png010e | m² | Filme de polietileno de 0,25 mm de espessura e 230 g/m² de massa superficial. (material) | 1.100 | 0.51 | 0.56 |
| mt07ame020ddc | m² | Malha electrossoldada AR42 100x300 mm, com arames longitudinais de 4,2 mm de diâmetro e arames transversais de 4,2 mm de diâmetro, aço A500 EL. (material) | 1.200 | 2.60 | 3.12 |
| mt10haf020cNtae | m³ | Betão C12/15 (X0(P); D12; S4; Cl 1,0), fabricado em central, segundo NP EN 206. (material) | 0.105 | 78.00 | 8.19 |
| mq06vib020 | h | Régua vibradora de 3 m. (equipamento) | 0.084 | 5.23 | 0.44 |
| mq06bhe010 | h | Camião bomba estacionado na obra, para bombagem de betão. (equipamento) | 0.004 | 190.40 | 0.76 |
| mq05mai030 | h | Martelo pneumático. (equipamento) | 0.170 | 4.57 | 0.78 |
| mq05pdm010a | h | Compressor portátil eléctrico 2 m³/min de caudal. (equipamento) | 0.170 | 4.27 | 0.73 |
| mo020 | h | Oficial de 1ª construção. (mão de obra) | 0.090 | 22.68 | 2.04 |
| mo113 | h | Operário não qualificado construção. (mão de obra) | 0.203 | 21.45 | 4.35 |
| mo077 | h | Ajudante de construção. (mão de obra) | 0.045 | 22.13 | 1.00 |
| mo112 | h | Operário especializado construção. (mão de obra) | 0.170 | 21.98 | 3.74 |
| % | % | Custos directos complementares | 2 % | 25.71 | 0.51 |
|  |  | Custos directos |  |  | 26.22 |
