# Enchimento do tardoz de elementos de fundação

- Propriedade do ficheiro: CYPE INGENIEROS, S.A.
- Formato: FIEBDC-3/2002
- Moeda: EUR
- Custos indirectos: 3.00 %
- IVA: 23.00 %

## A Acondicionamento do terreno

### AD Movimento de terras em edificação

#### ADR Bases, enchimentos e compactações

**ADR025** m³ Enchimento do tardoz de elementos de fundação.
Enchimento do tardoz de elementos de fundação, com terra de empréstimo com meios manuais, e compactação em camadas sucessivas de 30 cm de espessura máxima com apiloador (saltitão) de condução manual, até alcançar uma densidade seca não inferior a 90% da máxima obtida no teste Proctor Modificado, realizado segundo LNEC E 197.
Critérios considerados na determinação do preço da unidade de obra: O preço não inclui a realização do ensaio Proctor Modificado.
Inclui: Transporte e descarga do material de enchimento ao local de trabalho. Espalhamento do material de enchimento em camadas de espessura uniforme. Humidificação ou secagem de cada camada. Compactação.
Critério de medição de projecto: Volume medido sobre as secções teóricas da escavação, segundo documentação gráfica de Projecto.
Critério de medição de obra: Medir-se-á, em perfil compactado, o volume realmente executado segundo especificações de Projecto, sem incluir os incrementos por excessos de escavação não autorizados.

| Código | Un | Descrição | Rendimento | Preço | Importância |
|---|---|---|---|---|---|
| mt01arz030a | m³ | Terra de empréstimo, para enchimento de valas, compactável isenta de inertes maiores de 8 cm, raízes, entulho, matéria orgânica, detritos ou qualquer outro material desaconselhável. (material) | 1.000 | 5.80 | 5.80 |
| mt08aaa010a | m³ | Água. (material) | 0.006 | 1.50 | 0.01 |
| mq02rop020 | h | Apiloador (Saltitão) de condução manual, de 80 kg, com placa de 30x30 cm. (equipamento) | 0.375 | 3.92 | 1.47 |
| mo113 | h | Operário não qualificado construção. (mão de obra) | 0.158 | 21.45 | 3.39 |
| % | % | Custos directos complementares | 2 % | 10.67 | 0.21 |
|  |  | Custos directos |  |  | 10.88 |
