# Laje térrea ventilada de betão, para grandes alturas

- Propriedade do ficheiro: CYPE INGENIEROS, S.A.
- Formato: FIEBDC-3/2002
- Moeda: EUR
- Custos indirectos: 3.00 %
- IVA: 23.00 %

## A Acondicionamento do terreno

### AN Nivelação

#### ANV Lajes térreas ventiladas

**ANV015** m² Laje térrea ventilada de betão, para grandes alturas.
Laje térrea ventilada de betão armado, para grandes alturas, de 100+6 cm de altura, sobre cofragem perdida de peças de polipropileno reciclado, apoiada sobre tubos de PVC de 125 mm de diâmetro e 85 cm de altura, fixados a uma matriz base, realizada com betão C25/30 (XC1(P); D12; S3; Cl 0,4) fabricado em central, e malha electrossoldada AR50 100x300 mm de aço A500 EL como armadura de distribuição, colocada sobre separadores homologados em camada de compressão de 6 cm de espessura; apoiada sobre base de betão de limpeza.
Critérios considerados na determinação do preço da unidade de obra: O preço não inclui a camada de betão de limpeza.
Inclui: Marcação. Colocação da matriz base. Colocação dos tubos. Corte das peças. Colocação e montagem das peças. Realização dos orifícios de passagem das instalações. Colocação dos elementos para passagem de instalações. Colocação da malha electrossoldada. Betonagem, espalhamento e vibração do betão. Nivelamento da camada de compressão. Cura do betão.
Critério de medição de projecto: Superfície medida segundo documentação gráfica de Projecto.
Critério de medição de obra: Medir-se-á a superfície realmente executada segundo especificações de Projecto, sem deduzir a superfície ocupada pelos pilares situados dentro do seu perímetro.

| Código | Un | Descrição | Rendimento | Preço | Importância |
|---|---|---|---|---|---|
| mt07cid030a | m² | Cofragem perdida de peças de polipropileno reciclado, de 58x58x15 cm, para colocar sobre tubos de PVC, sobre uma matriz base, para lajes térreas ventiladas de grande altura. (material) | 1.050 | 21.29 | 22.35 |
| mt36tit010ha | m | Tubo de PVC, série B, de 125 mm de diâmetro e 3,2 mm de espessura, segundo NP EN 1329-1. (material) | 2.550 | 5.59 | 14.25 |
| mt07ame020ffc | m² | Malha electrossoldada AR50 100x300 mm, com arames longitudinais de 5 mm de diâmetro e arames transversais de 4,2 mm de diâmetro, aço A500 EL. (material) | 1.100 | 3.38 | 3.72 |
| mt08var050 | kg | Arame galvanizado para atar, de 1,30 mm de diâmetro. (material) | 0.017 | 1.50 | 0.03 |
| mt10haf020bgngc | m³ | Betão C25/30 (XC1(P); D12; S3; Cl 0,4), fabricado em central, segundo NP EN 206. (material) | 0.116 | 83.08 | 9.64 |
| mt07aco020m | Ud | Separador homologado para malha electrossoldada. (material) | 1.000 | 0.09 | 0.09 |
| mq06vib020 | h | Régua vibradora de 3 m. (equipamento) | 0.082 | 5.23 | 0.43 |
| op00sie010 |  | Serra tico-tico. | 1.000 | 0.00 | 0.00 |
| op00amo010 |  | Rebarbadora. | 1.000 | 0.00 | 0.00 |
| au00auh010 |  | Balde para grua. | 1.000 | 0.00 | 0.00 |
| au00auh040 |  | Vibrador de betão, eléctrico. | 1.000 | 0.00 | 0.00 |
| mo044 | h | Oficial de 1ª cofrador. (mão de obra) | 0.025 | 23.64 | 0.59 |
| mo091 | h | Ajudante de cofrador. (mão de obra) | 0.025 | 23.07 | 0.58 |
| mo043 | h | Oficial de 1ª armador de ferro. (mão de obra) | 0.023 | 23.64 | 0.54 |
| mo090 | h | Ajudante de armador de ferro. (mão de obra) | 0.023 | 23.07 | 0.53 |
| mo045 | h | Oficial de 1ª estruturista, em trabalhos de betonagem. (mão de obra) | 0.023 | 23.64 | 0.54 |
| mo092 | h | Ajudante de estruturista, em trabalhos de betonagem. (mão de obra) | 0.104 | 23.07 | 2.40 |
| % | % | Custos directos complementares | 2 % | 55.69 | 1.11 |
|  |  | Custos directos |  |  | 56.80 |
