# Calha de drenagem

- Propriedade do ficheiro: CYPE INGENIEROS, S.A.
- Formato: FIEBDC-3/2002
- Moeda: EUR
- Custos indirectos: 3.00 %
- IVA: 23.00 %

## A Acondicionamento do terreno

### AS Redes de drenagem horizontais

#### ASI Drenagens em pavimentos

**ASI050** m Calha de drenagem.
Calha pré-fabricada de betão polímero, de 1000 mm de comprimento, 130 mm de largura exterior, 100 mm de largura interior e 115 mm de altura, com grelha nervurada de ferro fundido dúctil, classe C-250 segundo NP EN 124, com cancela de segurança, colocada sobre base de betão simples C25/30 (X0(P); D25; S2; Cl 0,4) de 15 cm de espessura, assentes com cunha de betão C25/30 (X0(P); D25; S2; Cl 0,4). Inclusive acessórios de montagem, peças especiais e elementos de fixação.
Critérios considerados na determinação do preço da unidade de obra: O preço não inclui a escavação.
Inclui: Marcação do traçado da calha de drenagem. Betonagem e compactação do betão na execução da base. Montagem, ligação e verificação do seu correcto funcionamento. Formação da cunha de betão para a fixação da calha de drenagem. Colocação da grelha.
Critério de medição de projecto: Comprimento medido em projecção horizontal, segundo documentação gráfica de Projecto.
Critério de medição de obra: Medir-se-á, em projecção horizontal, o comprimento realmente executado segundo especificações de Projecto.

| Código | Un | Descrição | Rendimento | Preço | Importância |
|---|---|---|---|---|---|
| mt10hmf020ha | m³ | Betão simples C25/30 (X0(P); D25; S2; Cl 0,4), fabricado em central, segundo NP EN 206. (material) | 0.103 | 78.57 | 8.09 |
| mt11can020g | Ud | Calha pré-fabricada de betão polímero, de 1000 mm de comprimento, 130 mm de largura exterior, 100 mm de largura interior e 115 mm de altura, com grelha nervurada de ferro fundido dúctil, classe C-250 segundo NP EN 124, com cancela de segurança, inclusive peças especiais e elementos de fixação. (material) | 1.000 | 31.21 | 31.21 |
| mt11var020 | Ud | Kit de acessórios de montagem, peças especiais e elementos de fixação, para saneamento. (material) | 3.000 | 0.75 | 2.25 |
| au00auh040 |  | Vibrador de betão, eléctrico. | 1.000 | 0.00 | 0.00 |
| mo020 | h | Oficial de 1ª construção. (mão de obra) | 0.400 | 22.68 | 9.07 |
| mo113 | h | Operário não qualificado construção. (mão de obra) | 0.422 | 21.45 | 9.05 |
| % | % | Custos directos complementares | 2 % | 59.67 | 1.19 |
|  |  | Custos directos |  |  | 60.86 |
