# Lintel de painéis de paredes moldadas

- Propriedade do ficheiro: CYPE INGENIEROS, S.A.
- Formato: FIEBDC-3/2002
- Moeda: EUR
- Custos indirectos: 3.00 %
- IVA: 23.00 %

## C Fundações

### CC Contenções

#### CCP Paredes moldadas

**CCP052** m Lintel de painéis de paredes moldadas.
Lintel de betão armado para painéis de paredes moldadas, de 45x100 cm, realizada com betão C35/45 (XC4(P) + XD1(P)+ XF2(P); D12; S3; Cl 0,2) fabricado em central, e betonagem desde camião, e aço A400 NR, com uma quantidade aproximada de 65 kg/m; montagem e desmontagem do sistema de cofragem recuperável metálica. Incluindo arame de atar, separadores, armaduras de arranque para pilares que arrancam desde o lintel e líquido descofrante, para evitar a aderência do betão à cofragem.
Critérios considerados na determinação do preço da unidade de obra: O preço inclui a elaboração da armadura (corte, dobragem e moldagem de elementos) em fábrica e a montagem no lugar definitivo da sua colocação em obra.
Inclui: Marcação. Montagem do sistema de cofragem. Colocação da armadura com separadores homologados. Betonagem e compactação do betão. Coroamento e nivelamento. Desmontagem do sistema de cofragem. Cura do betão.
Critério de medição de projecto: Comprimento medido entre eixos, segundo documentação gráfica de Projecto.
Critério de medição de obra: Medir-se-á, a eixos, o comprimento realmente executado segundo especificações de Projecto.

| Código | Un | Descrição | Rendimento | Preço | Importância |
|---|---|---|---|---|---|
| mt08eme040 | m² | Painéis metálicos de várias dimensões, para cofragem de elementos de betão. (material) | 0.010 | 52.00 | 0.52 |
| mt50spa052b | m | Pranchão de madeira de pinho, de 20x7,2 cm. (material) | 0.040 | 6.32 | 0.25 |
| mt50spa081a | Ud | Escora metálica telescópica, até 3 m de altura. (material) | 0.026 | 19.25 | 0.50 |
| mt08eme051a | m | Fita de aço galvanizado, para cofragem metálica. (material) | 0.200 | 0.29 | 0.06 |
| mt08var050 | kg | Arame galvanizado para atar, de 1,30 mm de diâmetro. (material) | 0.620 | 1.50 | 0.93 |
| mt08var060 | kg | Pregos de aço de 20x100 mm. (material) | 0.200 | 8.75 | 1.75 |
| mt08dba010d | l | Agente desmoldante, à base de óleos especiais, emulsionante em água, para cofragens metálicas, fenólicas ou de madeira. (material) | 0.060 | 1.80 | 0.11 |
| mt07aco020c | Ud | Separador homologado para vigas. (material) | 3.000 | 0.09 | 0.27 |
| mt07aco040b | kg | Armadura elaborada em fábrica com aço em varões nervurados, A400 NR, de vários diâmetros. (material) | 65.000 | 1.71 | 111.15 |
| mt10haf020byikc | m³ | Betão C35/45 (XC4(P) + XD1(P) + XF2(P); D12; S3; Cl 0,2), fabricado em central, segundo NP EN 206. (material) | 0.473 | 103.16 | 48.79 |
| op00ciz020 |  | Guilhotina para aço em varões nervurados. | 1.000 | 0.00 | 0.00 |
| op00ata010 |  | Máquina de amarrar ferro. | 1.000 | 0.00 | 0.00 |
| au00auh020 |  | Calha para descarga do betão. | 1.000 | 0.00 | 0.00 |
| au00auh040 |  | Vibrador de betão, eléctrico. | 1.000 | 0.00 | 0.00 |
| mo044 | h | Oficial de 1ª cofrador. (mão de obra) | 0.600 | 23.64 | 14.18 |
| mo091 | h | Ajudante de cofrador. (mão de obra) | 0.800 | 23.07 | 18.46 |
| mo043 | h | Oficial de 1ª armador de ferro. (mão de obra) | 0.260 | 23.64 | 6.15 |
| mo090 | h | Ajudante de armador de ferro. (mão de obra) | 0.260 | 23.07 | 6.00 |
| mo045 | h | Oficial de 1ª estruturista, em trabalhos de betonagem. (mão de obra) | 0.158 | 23.64 | 3.74 |
| mo092 | h | Ajudante de estruturista, em trabalhos de betonagem. (mão de obra) | 0.630 | 23.07 | 14.53 |
| % | % | Custos directos complementares | 2 % | 227.39 | 4.55 |
|  |  | Custos directos |  |  | 231.94 |
