# Ensoleiramento geral

- Propriedade do ficheiro: CYPE INGENIEROS, S.A.
- Formato: FIEBDC-3/2002
- Moeda: EUR
- Custos indirectos: 3.00 %
- IVA: 23.00 %

## C Fundações

### CS Superficiais

#### CSL Ensoleiramentos

**CSL010** m³ Ensoleiramento geral.
Ensoleiramento geral de betão armado, realizado com betão C25/30 (XC1(P); D12; S3; Cl 0,4) fabricado em central, com agregados reciclados da classe ARB1 e betonagem com bomba, e aço A500 NR, com uma quantidade aproximada de 85 kg/m³; acabamento superficial liso através de régua vibradora. Incluindo armaduras para execução do fosso do ascensor, reforços, dobras, encontros, arranques e esperas em muros, escadas e rampas, mudanças de nível, arame de atar, e separadores.
Critérios considerados na determinação do preço da unidade de obra: O preço inclui a elaboração e o montagem da armadura no local definitivo da sua colocação em obra, mas não inclui a cofragem.
Inclui: Marcação da disposição da laje e dos pilares ou outros elementos estruturais que apoiem na mesma. Colocação de separadores e fixação das armaduras. Ligações, ancoragem e remate das redes de instalações projectadas. Betonagem e compactação do betão. Coroamento e nivelamento da fundação. Cura do betão.
Critério de medição de projecto: Volume medido sobre as secções teóricas da escavação, segundo documentação gráfica de Projecto.
Critério de medição de obra: Medir-se-á o volume teórico executado segundo especificações de Projecto, sem incluir os incrementos por excessos de escavação não autorizados.

| Código | Un | Descrição | Rendimento | Preço | Importância |
|---|---|---|---|---|---|
| mt07aco020a | Ud | Separador homologado para fundações. (material) | 5.000 | 0.15 | 0.75 |
| mt07aco040f | kg | Aço em varões nervurados, A500 NR, fornecido em obra em varões sem elaborar, de vários diâmetros. (material) | 86.700 | 1.32 | 114.44 |
| mt08var050 | kg | Arame galvanizado para atar, de 1,30 mm de diâmetro. (material) | 0.425 | 1.50 | 0.64 |
| mt10hes110fhmc | m³ | Betão reciclado C25/30 (XC1(P); D12; S3; Cl 0,4), com uma percentagem máxima de 25% de agregados reciclados da classe ARB1, fabricado em central, segundo NP EN 206. (material) | 1.050 | 103.85 | 109.04 |
| mq06vib020 | h | Régua vibradora de 3 m. (equipamento) | 0.333 | 5.23 | 1.74 |
| mq06bhe010 | h | Camião bomba estacionado na obra, para bombagem de betão. (equipamento) | 0.042 | 190.40 | 8.00 |
| op00ciz020 |  | Guilhotina para aço em varões nervurados. | 1.000 | 0.00 | 0.00 |
| op00ata010 |  | Máquina de amarrar ferro. | 1.000 | 0.00 | 0.00 |
| au00auh040 |  | Vibrador de betão, eléctrico. | 1.000 | 0.00 | 0.00 |
| mo043 | h | Oficial de 1ª armador de ferro. (mão de obra) | 0.544 | 23.64 | 12.86 |
| mo090 | h | Ajudante de armador de ferro. (mão de obra) | 0.816 | 23.07 | 18.83 |
| mo045 | h | Oficial de 1ª estruturista, em trabalhos de betonagem. (mão de obra) | 0.009 | 23.64 | 0.21 |
| mo092 | h | Ajudante de estruturista, em trabalhos de betonagem. (mão de obra) | 0.120 | 23.07 | 2.77 |
| % | % | Custos directos complementares | 2 % | 269.28 | 5.39 |
|  |  | Custos directos |  |  | 274.67 |
