# Ensoleiramento geral

- Propriedade do ficheiro: CYPE INGENIEROS, S.A.
- Formato: FIEBDC-3/2002
- Moeda: EUR
- Custos indirectos: 3.00 %
- IVA: 23.00 %

## C Fundações

### CS Superficiais

#### CSL Ensoleiramentos

**CSL010** m³ Ensoleiramento geral.
Ensoleiramento geral de betão armado, realizado com betão C25/30 (XC1(P); D12; S3; Cl 0,4) preparado em obra, e betonagem com grua, e aço A400 NR, com uma quantidade aproximada de 85 kg/m³; acabamento superficial liso através de régua vibradora. Incluindo armaduras para execução do fosso do ascensor, reforços, dobras, encontros, arranques e esperas em muros, escadas e rampas, mudanças de nível, arame de atar, e separadores.
Critérios considerados na determinação do preço da unidade de obra: O preço inclui a elaboração da armadura (corte, dobragem e moldagem de elementos) em fábrica e a montagem no lugar definitivo da sua colocação em obra, mas não inclui a cofragem.
Inclui: Marcação da disposição da laje e dos pilares ou outros elementos estruturais que apoiem na mesma. Colocação de separadores e fixação das armaduras. Ligações, ancoragem e remate das redes de instalações projectadas. Preparação do betão. Betonagem e compactação do betão. Coroamento e nivelamento da fundação. Cura do betão.
Critério de medição de projecto: Volume medido sobre as secções teóricas da escavação, segundo documentação gráfica de Projecto.
Critério de medição de obra: Medir-se-á o volume teórico executado segundo especificações de Projecto, sem incluir os incrementos por excessos de escavação não autorizados.

| Código | Un | Descrição | Rendimento | Preço | Importância |
|---|---|---|---|---|---|
| mt07aco020a | Ud | Separador homologado para fundações. (material) | 5.000 | 0.15 | 0.75 |
| mt07aco040b | kg | Armadura elaborada em fábrica com aço em varões nervurados, A400 NR, de vários diâmetros. (material) | 85.000 | 1.71 | 145.35 |
| mt08var050 | kg | Arame galvanizado para atar, de 1,30 mm de diâmetro. (material) | 0.425 | 1.50 | 0.64 |
| mt08aaa010a | m³ | Água. (material) | 0.124 | 1.50 | 0.19 |
| mt01arg000k | m³ | Areia crivada. (material) | 0.546 | 17.00 | 9.28 |
| mt01arg001kd | m³ | Agregado grosso homogeneizado, de tamanho máximo 12 mm. (material) | 0.973 | 25.00 | 24.33 |
| mt08cem000k | kg | Cimento cinzento em sacos. (material) | 430.080 | 0.10 | 43.01 |
| mq06vib020 | h | Régua vibradora de 3 m. (equipamento) | 0.333 | 5.23 | 1.74 |
| mq06hor010 | h | Betoneira eléctrica com uma capacidade de amassadura de 160 l. (equipamento) | 0.630 | 3.45 | 2.17 |
| op00ciz020 |  | Guilhotina para aço em varões nervurados. | 1.000 | 0.00 | 0.00 |
| op00ata010 |  | Máquina de amarrar ferro. | 1.000 | 0.00 | 0.00 |
| au00auh010 |  | Balde para grua. | 1.000 | 0.00 | 0.00 |
| au00auh040 |  | Vibrador de betão, eléctrico. | 1.000 | 0.00 | 0.00 |
| mo043 | h | Oficial de 1ª armador de ferro. (mão de obra) | 0.272 | 23.64 | 6.43 |
| mo090 | h | Ajudante de armador de ferro. (mão de obra) | 0.408 | 23.07 | 9.41 |
| mo112 | h | Operário especializado construção. (mão de obra) | 1.100 | 21.98 | 24.18 |
| mo045 | h | Oficial de 1ª estruturista, em trabalhos de betonagem. (mão de obra) | 0.350 | 23.64 | 8.27 |
| mo092 | h | Ajudante de estruturista, em trabalhos de betonagem. (mão de obra) | 0.420 | 23.07 | 9.69 |
| % | % | Custos directos complementares | 2 % | 285.44 | 5.71 |
|  |  | Custos directos |  |  | 291.15 |
