# Fosso de ascensor

- Propriedade do ficheiro: CYPE INGENIEROS, S.A.
- Formato: FIEBDC-3/2002
- Moeda: EUR
- Custos indirectos: 3.00 %
- IVA: 23.00 %

## C Fundações

### CV Elementos singulares

#### CVF Fosso do ascensor

**CVF010** m³ Fosso de ascensor.
Fosso de ascensor ao nível da fundação, através de caixa de betão armado, realizada com betão C45/55 (XC1(P); D12; S4; Cl 0,2) fabricado em central, e betonagem desde camião, e aço A400 NR, com uma quantidade aproximada de 50 kg/m³. Inclusive armaduras para execução das vigas perimetrais e dos reforços, armaduras de arranque, arame de atar, separadores e líquido descofrante, para evitar a aderência do betão à cofragem.
Critérios considerados na determinação do preço da unidade de obra: O preço inclui o montagem e desmontagem do sistema de cofragem, a elaboração da armadura (corte, dobragem e moldagem de elementos) em fábrica e a montagem no lugar definitivo da sua colocação em obra.
Inclui: Implantação e traçado dos elementos. Colocação de separadores e fixação das armaduras. Montagem do sistema de cofragem. Betonagem e compactação do betão. Desmontagem do sistema de cofragem. Cura do betão.
Critério de medição de projecto: Volume medido sobre as secções teóricas de cálculo, segundo documentação gráfica de Projecto.
Critério de medição de obra: Medir-se-á o volume teórico executado segundo especificações de Projecto.

| Código | Un | Descrição | Rendimento | Preço | Importância |
|---|---|---|---|---|---|
| mt08eme040 | m² | Painéis metálicos de várias dimensões, para cofragem de elementos de betão. (material) | 0.025 | 52.00 | 1.30 |
| mt50spa052b | m | Pranchão de madeira de pinho, de 20x7,2 cm. (material) | 0.100 | 6.32 | 0.63 |
| mt50spa081a | Ud | Escora metálica telescópica, até 3 m de altura. (material) | 0.065 | 19.25 | 1.25 |
| mt08eme051a | m | Fita de aço galvanizado, para cofragem metálica. (material) | 0.500 | 0.29 | 0.15 |
| mt08var050 | kg | Arame galvanizado para atar, de 1,30 mm de diâmetro. (material) | 0.450 | 1.50 | 0.68 |
| mt08var060 | kg | Pregos de aço de 20x100 mm. (material) | 0.500 | 8.75 | 4.38 |
| mt08dba010d | l | Agente desmoldante, à base de óleos especiais, emulsionante em água, para cofragens metálicas, fenólicas ou de madeira. (material) | 0.150 | 1.80 | 0.27 |
| mt07sep010ab | Ud | Separador homologado de plástico, para armaduras de fundações de vários diâmetros. (material) | 4.000 | 0.16 | 0.64 |
| mt07aco020d | Ud | Separador homologado para muros. (material) | 8.000 | 0.06 | 0.48 |
| mt07aco040b | kg | Armadura elaborada em fábrica com aço em varões nervurados, A400 NR, de vários diâmetros. (material) | 50.000 | 1.71 | 85.50 |
| mt10haf020bgnoe | m³ | Betão C45/55 (XC1(P); D12; S4; Cl 0,2), fabricado em central, segundo NP EN 206. (material) | 1.100 | 109.92 | 120.91 |
| op00ciz020 |  | Guilhotina para aço em varões nervurados. | 1.000 | 0.00 | 0.00 |
| op00ata010 |  | Máquina de amarrar ferro. | 1.000 | 0.00 | 0.00 |
| au00auh020 |  | Calha para descarga do betão. | 1.000 | 0.00 | 0.00 |
| au00auh040 |  | Vibrador de betão, eléctrico. | 1.000 | 0.00 | 0.00 |
| mo044 | h | Oficial de 1ª cofrador. (mão de obra) | 1.500 | 23.64 | 35.46 |
| mo091 | h | Ajudante de cofrador. (mão de obra) | 2.000 | 23.07 | 46.14 |
| mo043 | h | Oficial de 1ª armador de ferro. (mão de obra) | 0.160 | 23.64 | 3.78 |
| mo090 | h | Ajudante de armador de ferro. (mão de obra) | 0.240 | 23.07 | 5.54 |
| mo045 | h | Oficial de 1ª estruturista, em trabalhos de betonagem. (mão de obra) | 0.250 | 23.64 | 5.91 |
| mo092 | h | Ajudante de estruturista, em trabalhos de betonagem. (mão de obra) | 0.500 | 23.07 | 11.54 |
| % | % | Custos directos complementares | 2 % | 324.56 | 6.49 |
|  |  | Custos directos |  |  | 331.05 |
