# Demolição parcial do edifício

- Propriedade do ficheiro: CYPE INGENIEROS, S.A.
- Formato: FIEBDC-3/2002
- Moeda: EUR
- Custos indirectos: 3.00 %
- IVA: 23.00 %

## D Demolições

### DC Edifício

#### DCP Demolição parcial

**DCP010** m³ Demolição parcial do edifício.
Demolição parcial, combinada, com meios manuais e mecânicos, de edifício de mais de 250 m³ de volume, isolado, com uma altura edificada de entre 8 e 12 m e uma superfície média de entre 500 e 1000 m², e carga mecânica para camião ou contentor. O edifício apresenta uma estrutura de betão e o seu estado de conservação é normal, à vista dos estudos previamente realizados.
Critérios considerados na determinação do preço da unidade de obra: O preço não inclui a demolição da fundação, a demolição do massame nem a taxa por entrega de resíduos a operador licenciado de gestão de resíduos.
Inclui: Demolição combinada, com o escoramento provisório necessário. Fragmentação do entulho em peças manejáveis. Remoção e acumulação de entulho. Limpeza dos restos da obra. Carga mecânica de entulho para camião ou contentor.
Critério de medição de projecto: Volume medido segundo documentação gráfica de Projecto.
Critério de medição de obra: Será medido o volume realmente demolido segundo especificações de Projecto.

| Código | Un | Descrição | Rendimento | Preço | Importância |
|---|---|---|---|---|---|
| mq05mai030 | h | Martelo pneumático. (equipamento) | 0.054 | 4.57 | 0.25 |
| mq05pdm010b | h | Compressor portátil eléctrico 5 m³/min de caudal. (equipamento) | 0.027 | 7.73 | 0.21 |
| mq01pan010f | h | Pá carregadora sobre pneus de 220 kW/4 m³. (equipamento) | 0.055 | 75.04 | 4.13 |
| mq01exc030a | h | Retroescavadora sobre correntes, de 118 kW, com tesoura de demolição. (equipamento) | 0.071 | 112.35 | 7.98 |
| mq08sol010 | h | Equipamento de oxicorte, com acetileno como combustível e oxigénio como comburente. (equipamento) | 0.041 | 8.25 | 0.34 |
| mo019 | h | Oficial de 1ª soldador. (mão de obra) | 0.041 | 22.98 | 0.94 |
| mo020 | h | Oficial de 1ª construção. (mão de obra) | 0.041 | 22.68 | 0.93 |
| mo113 | h | Operário não qualificado construção. (mão de obra) | 0.166 | 21.45 | 3.56 |
| % | % | Custos directos complementares | 2 % | 18.34 | 0.37 |
|  |  | Custos directos |  |  | 18.71 |
