# Desmontagem de viga ou vigota metálica

- Propriedade do ficheiro: CYPE INGENIEROS, S.A.
- Formato: FIEBDC-3/2002
- Moeda: EUR
- Custos indirectos: 3.00 %
- IVA: 23.00 %

## D Demolições

### DE Estruturas

#### DEA Metálicas

**DEA050** m Desmontagem de viga ou vigota metálica.
Desmontagem de viga metálica soldada, formada por perfil de aço laminado IPE 330 ou similar, de até 4 m de comprimento médio, com equipamento de oxicorte, e carga manual para camião ou contentor.
Inclui: Desmontagem do elemento. Remoção e armazenamento do material desmontado. Limpeza dos restos da obra. Carga manual do material desmontado e restos da obra para camião ou contentor.
Critério de medição de projecto: Comprimento medido segundo documentação gráfica de Projecto.
Critério de medição de obra: Será medido o comprimento realmente desmontado segundo especificações de Projecto.

| Código | Un | Descrição | Rendimento | Preço | Importância |
|---|---|---|---|---|---|
| mq08sol010 | h | Equipamento de oxicorte, com acetileno como combustível e oxigénio como comburente. (equipamento) | 0.148 | 8.25 | 1.22 |
| mo019 | h | Oficial de 1ª soldador. (mão de obra) | 0.146 | 22.98 | 3.36 |
| mo113 | h | Operário não qualificado construção. (mão de obra) | 0.584 | 21.45 | 12.53 |
| % | % | Custos directos complementares | 2 % | 17.11 | 0.34 |
|  |  | Custos directos |  |  | 17.45 |
