# Desmontagem de lintel metálico

- Propriedade do ficheiro: CYPE INGENIEROS, S.A.
- Formato: FIEBDC-3/2002
- Moeda: EUR
- Custos indirectos: 3.00 %
- IVA: 23.00 %

## D Demolições

### DE Estruturas

#### DEA Metálicas

**DEA055** m Desmontagem de lintel metálico.
Desmontagem de lintel metálico apoiado, formado por perfil de aço laminado IPE 550 ou similar, de até 4 m de comprimento médio, com meios manuais, e carga manual para camião ou contentor.
Inclui: Desmontagem do elemento. Remoção e armazenamento do material desmontado. Limpeza dos restos da obra. Carga manual do material desmontado e restos da obra para camião ou contentor.
Critério de medição de projecto: Comprimento medido segundo documentação gráfica de Projecto.
Critério de medição de obra: Será medido o comprimento realmente desmontado segundo especificações de Projecto.

| Código | Un | Descrição | Rendimento | Preço | Importância |
|---|---|---|---|---|---|
| mo113 | h | Operário não qualificado construção. (mão de obra) | 0.808 | 21.45 | 17.33 |
| % | % | Custos directos complementares | 2 % | 17.33 | 0.35 |
|  |  | Custos directos |  |  | 17.68 |
