# Perfuração de laje de betão armado com ferramentas diamantadas

- Propriedade do ficheiro: CYPE INGENIEROS, S.A.
- Formato: FIEBDC-3/2002
- Moeda: EUR
- Custos indirectos: 3.00 %
- IVA: 23.00 %

## D Demolições

### DE Estruturas

#### DEH Betão

**DEH023** m Perfuração de laje de betão armado com ferramentas diamantadas.
Perfuração molhada realizada na vertical em laje maciça de betão armado, com coroa diamantada de 112 mm de diâmetro, remoção prévia do pavimento e da sua base, e carga manual para camião ou contentor.
Critérios considerados na determinação do preço da unidade de obra: O preço não inclui a remoção do pavimento.
Inclui: Marcação das zonas a perfurar. Perfuração do elemento. Fragmentação do entulho em peças manejáveis. Remoção e acumulação de entulho. Limpeza dos restos da obra. Carga manual de entulho para camião ou contentor.
Critério de medição de projecto: Comprimento medido segundo documentação gráfica de Projecto, com um mínimo de 33 cm.
Critério de medição de obra: Medir-se-á o comprimento realmente executado segundo especificações de Projecto, no mínimo de 33 cm.

| Código | Un | Descrição | Rendimento | Preço | Importância |
|---|---|---|---|---|---|
| mt51cpd010fe | m | Perfuração em ambiente húmido com coroa diamantada de 112 mm de diâmetro, em paramento horizontal de betão fresco ou simples. (material) | 1.000 | 460.80 | 460.80 |
| mo113 | h | Operário não qualificado construção. (mão de obra) | 0.750 | 21.45 | 16.09 |
| % | % | Custos directos complementares | 2 % | 476.89 | 9.54 |
|  |  | Custos directos |  |  | 486.43 |
