# Perfuração de laje de betão armado com ferramentas diamantadas

- Propriedade do ficheiro: CYPE INGENIEROS, S.A.
- Formato: FIEBDC-3/2002
- Moeda: EUR
- Custos indirectos: 3.00 %
- IVA: 23.00 %

## D Demolições

### DE Estruturas

#### DEH Betão

**DEH023** m Perfuração de laje de betão armado com ferramentas diamantadas.
Perfuração molhada realizada na vertical em laje aligeirada de betão armado com vigotas pré-fabricadas de betão, superfície entre vigas de abobadilhas cerâmicas ou de betão e camada de compressão de betão, com coroa diamantada de 400 mm de diâmetro, remoção prévia do pavimento e da sua base, e carga manual para camião ou contentor.
Critérios considerados na determinação do preço da unidade de obra: O preço não inclui a remoção do pavimento.
Inclui: Marcação das zonas a perfurar. Perfuração do elemento. Fragmentação do entulho em peças manejáveis. Remoção e acumulação de entulho. Limpeza dos restos da obra. Carga manual de entulho para camião ou contentor.
Critério de medição de projecto: Comprimento medido segundo documentação gráfica de Projecto, com um mínimo de 33 cm.
Critério de medição de obra: Medir-se-á o comprimento realmente executado segundo especificações de Projecto, no mínimo de 33 cm.

| Código | Un | Descrição | Rendimento | Preço | Importância |
|---|---|---|---|---|---|
| mt51cpd010fn | m | Perfuração em ambiente húmido com coroa diamantada de 400 mm de diâmetro, em paramento horizontal de betão fresco ou simples. (material) | 1.000 | 2406.40 | 2406.40 |
| mo113 | h | Operário não qualificado construção. (mão de obra) | 0.700 | 21.45 | 15.02 |
| % | % | Custos directos complementares | 2 % | 2421.42 | 48.43 |
|  |  | Custos directos |  |  | 2469.85 |
