# Desmontagem de revestimento de chapas de aço em cobertura inclinada

- Propriedade do ficheiro: CYPE INGENIEROS, S.A.
- Formato: FIEBDC-3/2002
- Moeda: EUR
- Custos indirectos: 3.00 %
- IVA: 23.00 %

## D Demolições

### DQ Coberturas

#### DQC Revestimento em coberturas inclinadas

**DQC010** m² Desmontagem de revestimento de chapas de aço em cobertura inclinada.
Desmontagem de revestimento de chapa de aço, fixado mecanicamente sobre madre estrutural a mais de 40 m de altura, em cobertura inclinada de duas águas com uma pendente média de 30%; com meios manuais e recuperação de 10% do material para localização posterior em outro local, sendo a ordem de execução do processo inversa à da sua instalação, e carga manual para camião ou contentor.
Critérios considerados na determinação do preço da unidade de obra: O preço inclui a desmontagem dos elementos de fixação, dos remates, das caleiras e dos tubos de queda.
Inclui: Desmontagem do elemento. Classificação e etiquetagem. Armazenamento dos materiais a reutilizar. Carga manual do material a reutilizar para camião. Remoção e acumulação dos restos de obra. Limpeza dos restos da obra. Carga manual de entulho para camião ou contentor.
Critério de medição de projecto: Superfície medida segundo documentação gráfica de Projecto.
Critério de medição de obra: Será medida a superfície realmente desmontada segundo especificações de Projecto.

| Código | Un | Descrição | Rendimento | Preço | Importância |
|---|---|---|---|---|---|
| mo020 | h | Oficial de 1ª construção. (mão de obra) | 0.045 | 22.68 | 1.02 |
| mo113 | h | Operário não qualificado construção. (mão de obra) | 0.408 | 21.45 | 8.75 |
| % | % | Custos directos complementares | 2 % | 9.77 | 0.20 |
|  |  | Custos directos |  |  | 9.97 |
