# Desmontagem de revestimento de placas de fibrocimento com amianto em cobertura inclinada

- Propriedade do ficheiro: CYPE INGENIEROS, S.A.
- Formato: FIEBDC-3/2002
- Moeda: EUR
- Custos indirectos: 3.00 %
- IVA: 23.00 %

## D Demolições

### DQ Coberturas

#### DQC Revestimento em coberturas inclinadas

**DQC030** m² Desmontagem de revestimento de placas de fibrocimento com amianto em cobertura inclinada.
Desmontagem de revestimento de placas de fibrocimento com amianto, fixado mecanicamente sobre madre estrutural a uma altura de entre 20 e 40 m, por empresa qualificada, em cobertura inclinada de duas águas com uma pendente média de 30%, para uma superfície média a desmontar de entre 2001 e 5000 m²; com meios e equipamentos adequados, e carga mecânica sobre camião.
Critérios considerados na determinação do preço da unidade de obra: O preço inclui a desmontagem dos elementos de fixação, dos remates, das caleiras e dos tubos de queda e as medições da concentração de amianto (ambientais e pessoais).
Inclui: Humidificação das placas com uma solução aquosa. Desmontagem do elemento. Plastificação, etiquetagem e paletização das placas em zona delimitada e protegida. Carga do material desmontado e restos da obra para camião.
Critério de medição de projecto: Superfície medida segundo documentação gráfica de Projecto.
Critério de medição de obra: Será medida a superfície realmente desmontada segundo especificações de Projecto.

| Código | Un | Descrição | Rendimento | Preço | Importância |
|---|---|---|---|---|---|
| mt51cub020eah | m² | Desmontagem de revestimento de placas de fibrocimento com amianto e elementos de fixação, fixado mecanicamente sobre madre estrutural a uma altura de entre 20 e 40 m, em cobertura inclinada de duas águas com uma pendente média de 30%, para uma superfície média a desmontar de entre 2001 e 5000 m²; plastificação, etiquetagem e paletização das placas com meios e equipamentos adequados e carga mecânica do material desmontado sobre camião ou contentor. (material) | 1.000 | 14.31 | 14.31 |
| % | % | Custos directos complementares | 2 % | 14.31 | 0.29 |
|  |  | Custos directos |  |  | 14.60 |
