# Desmontagem de revestimento de telhas em cobertura inclinada

- Propriedade do ficheiro: CYPE INGENIEROS, S.A.
- Formato: FIEBDC-3/2002
- Moeda: EUR
- Custos indirectos: 3.00 %
- IVA: 23.00 %

## D Demolições

### DQ Coberturas

#### DQC Revestimento em coberturas inclinadas

**DQC040** m² Desmontagem de revestimento de telhas em cobertura inclinada.
Desmontagem de revestimento de telha cerâmica canudo, colocada com cola a menos de 20 m de altura, em cobertura inclinada em L com uma pendente média de 30%; com meios manuais, e carga manual para camião ou contentor.
Critérios considerados na determinação do preço da unidade de obra: O preço inclui a desmontagem dos elementos de fixação, dos remates, das caleiras e dos tubos de queda.
Inclui: Desmontagem do elemento. Remoção e armazenamento do material desmontado. Limpeza dos restos da obra. Carga manual do material desmontado e restos da obra para camião ou contentor.
Critério de medição de projecto: Superfície medida segundo documentação gráfica de Projecto.
Critério de medição de obra: Será medida a superfície realmente desmontada segundo especificações de Projecto.

| Código | Un | Descrição | Rendimento | Preço | Importância |
|---|---|---|---|---|---|
| mo020 | h | Oficial de 1ª construção. (mão de obra) | 0.140 | 22.68 | 3.18 |
| mo113 | h | Operário não qualificado construção. (mão de obra) | 0.629 | 21.45 | 13.49 |
| % | % | Custos directos complementares | 2 % | 16.67 | 0.33 |
|  |  | Custos directos |  |  | 17.00 |
