# Desmontagem de revestimento de zinco em cobertura inclinada

- Propriedade do ficheiro: CYPE INGENIEROS, S.A.
- Formato: FIEBDC-3/2002
- Moeda: EUR
- Custos indirectos: 3.00 %
- IVA: 23.00 %

## D Demolições

### DQ Coberturas

#### DQC Revestimento em coberturas inclinadas

**DQC070** m² Desmontagem de revestimento de zinco em cobertura inclinada.
Desmontagem de revestimento de painel de zinco, colocada mecanicamente sobre painel de madeira a uma altura de entre 20 e 40 m, em cobertura inclinada de três águas com uma pendente média de 47%; com meios manuais, e carga manual para camião ou contentor.
Critérios considerados na determinação do preço da unidade de obra: O preço inclui a desmontagem dos elementos de fixação, dos remates, das caleiras e dos tubos de queda.
Inclui: Desmontagem do elemento. Remoção e armazenamento do material desmontado. Limpeza dos restos da obra. Carga manual de entulho para camião ou contentor.
Critério de medição de projecto: Superfície medida segundo documentação gráfica de Projecto.
Critério de medição de obra: Será medida a superfície realmente desmontada segundo especificações de Projecto.

| Código | Un | Descrição | Rendimento | Preço | Importância |
|---|---|---|---|---|---|
| mo113 | h | Operário não qualificado construção. (mão de obra) | 0.286 | 21.45 | 6.13 |
| % | % | Custos directos complementares | 2 % | 6.13 | 0.12 |
|  |  | Custos directos |  |  | 6.25 |
