# Desmontagem de ripado de madeira em cobertura inclinada

- Propriedade do ficheiro: CYPE INGENIEROS, S.A.
- Formato: FIEBDC-3/2002
- Moeda: EUR
- Custos indirectos: 3.00 %
- IVA: 23.00 %

## D Demolições

### DQ Coberturas

#### DQF Formação de pendentes

**DQF040** m² Desmontagem de ripado de madeira em cobertura inclinada.
Desmontagem de ripado dupla de madeira, localizado a menos de 20 m de altura em cobertura inclinada de duas águas com uma pendente média de 30%, com meios manuais, e carga manual para camião ou contentor.
Critérios considerados na determinação do preço da unidade de obra: O preço inclui o desmontagem dos elementos de fixação.
Inclui: Desmontagem do elemento. Remoção e armazenamento do material desmontado. Limpeza dos restos da obra. Carga manual do material desmontado e restos da obra para camião ou contentor.
Critério de medição de projecto: Superfície medida segundo documentação gráfica de Projecto.
Critério de medição de obra: Medir-se-á a superfície realmente demolida segundo especificações de Projecto.

| Código | Un | Descrição | Rendimento | Preço | Importância |
|---|---|---|---|---|---|
| mo113 | h | Operário não qualificado construção. (mão de obra) | 0.548 | 21.45 | 11.75 |
| % | % | Custos directos complementares | 2 % | 11.75 | 0.24 |
|  |  | Custos directos |  |  | 11.99 |
