# Demolição de rodapé cerâmico

- Propriedade do ficheiro: CYPE INGENIEROS, S.A.
- Formato: FIEBDC-3/2002
- Moeda: EUR
- Custos indirectos: 3.00 %
- IVA: 23.00 %

## D Demolições

### DR Revestimentos

#### DRS Pavimentos

**DRS021** m Demolição de rodapé cerâmico.
Remoção de rodapé cerâmico, com meios manuais e recuperação de 10% do material para a sua posterior reutilização, sem deteriorar os elementos construtivos contíguos, e carga manual para camião ou contentor.
Critérios considerados na determinação do preço da unidade de obra: O preço inclui o picagem do material de fixação aderido à sua superfície e ao suporte.
Inclui: Remoção do elemento. Classificação e etiquetagem. Limpeza do reverso dos ladrilhos. Armazenamento dos materiais a reutilizar. Carga manual do material a reutilizar para camião. Remoção e acumulação dos restos de obra. Limpeza dos restos da obra. Carga manual de entulho para camião ou contentor.
Critério de medição de projecto: Comprimento medido segundo documentação gráfica de Projecto.
Critério de medição de obra: Será medido o comprimento realmente desmontado segundo especificações de Projecto.

| Código | Un | Descrição | Rendimento | Preço | Importância |
|---|---|---|---|---|---|
| mo113 | h | Operário não qualificado construção. (mão de obra) | 0.039 | 21.45 | 0.84 |
| % | % | Custos directos complementares | 2 % | 0.84 | 0.02 |
|  |  | Custos directos |  |  | 0.86 |
