# Degrau de grelha electrossoldada

- Propriedade do ficheiro: CYPE INGENIEROS, S.A.
- Formato: FIEBDC-3/2002
- Moeda: EUR
- Custos indirectos: 3.00 %
- IVA: 23.00 %

## E Estruturas

### EA Metálicas

#### EAE Escadas, passadiços e plataformas de trabalho

**EAE110** Ud Degrau de grelha electrossoldada.
Degrau recto, de 1000x310 mm, formado por grelha electrossoldada anti-deslizante, acabamento galvanizado a quente, realizada com chapas portantes de aço laminado EN 10025 S235JR, em perfil plano laminado a quente, de 25x3 mm, separadas 34 mm entre si, separadores de varão quadrado retorcido, de aço com baixo conteúdo em carbono NP EN ISO 16120-2 C4D, de 5 mm de lado, separados 38 mm entre sí e aro de aço laminado EN 10025 S235JR, em perfil plano laminado a quente; e remate frontal anti-deslizante, de aço laminado EN 10025 S235JR, em perfil plano laminado a quente, imprimido com troquel, fixado através de aparafusamento sobre viga de apoio metálica de escada.
Critérios considerados na determinação do preço da unidade de obra: O preço inclui os elementos de fixação.
Inclui: Marcação. Colocação e fixação dos degraus. Limpeza final.
Critério de medição de projecto: Número de unidades previstas, segundo documentação gráfica de Projecto.
Critério de medição de obra: Medir-se-á o número de unidades realmente executadas segundo especificações de Projecto.

| Código | Un | Descrição | Rendimento | Preço | Importância |
|---|---|---|---|---|---|
| mt07rel020lha | Ud | Degrau recto, de 1000x310 mm, formado por grelha electrossoldada anti-deslizante, acabamento galvanizado a quente, realizada com chapas portantes de aço laminado EN 10025 S235JR, em perfil plano laminado a quente, de 25x3 mm, separadas 34 mm entre si, separadores de varão quadrado retorcido, de aço com baixo conteúdo em carbono NP EN ISO 16120-2 C4D, de 5 mm de lado, separados 38 mm entre sí e aro de aço laminado EN 10025 S235JR, em perfil plano laminado a quente; e remate frontal anti-deslizante, de aço laminado EN 10025 S235JR, em perfil plano laminado a quente, imprimido com troquel, para aparafusar, inclusive elementos de fixação. (material) | 1.000 | 54.37 | 54.37 |
| op00ato010 |  | Aparafusadora. | 1.000 | 0.00 | 0.00 |
| mo047 | h | Oficial de 1ª montador de estruturas metálicas. (mão de obra) | 0.100 | 23.64 | 2.36 |
| mo094 | h | Ajudante de montador de estruturas metálicas. (mão de obra) | 0.100 | 23.07 | 2.31 |
| % | % | Custos directos complementares | 2 % | 59.04 | 1.18 |
|  |  | Custos directos |  |  | 60.22 |
