# Estrutura metálica com laje aligeirada

- Propriedade do ficheiro: CYPE INGENIEROS, S.A.
- Formato: FIEBDC-3/2002
- Moeda: EUR
- Custos indirectos: 3.00 %
- IVA: 23.00 %

## E Estruturas

### EA Metálicas

#### EAM Montagens industriais

**EAM030** m² Estrutura metálica com laje aligeirada.
Estrutura metálica realizada com pórticos de aço EN 10025 S275JR, em perfis laminados a quente, acabamento com primário antioxidante, com ligações soldadas em obra, composta pelos seguintes elementos: LAJE: 25 = 20+5 cm de altura; vigotas metálicas simples IPE 100; abobadilha cerâmica, 60x25x20 cm; camada de compressão de betão armado de 5 cm de espessura, realizada com betão C25/30 (XC1(P); D12; S3; Cl 0,4) preparado em obra, e betonagem com meios manuais, volume de betão 0,08 m³/m², aço A400 NR na zona de reforço de momentos negativos, quantidade 1,8 kg/m³ e malha electrossoldada AR60 100x300 mm de aço A500 EL, como armadura de distribuição; montagem e desmontagem do sistema de cofragem; VIGAS: metálicas simples, das séries IPN, IPE, HEA, HEB ou HEM, com uma quantidade aproximada de 25 kg/m²; PILARES: metálicos simples, das séries IPN, IPE, HEA, HEB ou HEM, com uma quantidade aproximada de 3,8 kg/m².
Critérios considerados na determinação do preço da unidade de obra: O preço inclui a elaboração da armadura (corte, dobragem e moldagem de elementos) em fábrica, a montagem no lugar definitivo da sua colocação em obra, as soldaduras, os cortes, os desperdícios, as peças especiais, as placas de arranque e de transição de pilar inferior a superior, os casquilhos e os elementos auxiliares de montagem, mas não inclui as placas de ancoragem dos pilares à fundação.
Inclui: PILARES: Limpeza e preparação do plano de apoio. Marcação dos eixos. Colocação e fixação provisória do pilar. Aprumo e nivelamento. Execução das uniões. LAJE E VIGAS: Implantação do sistema de cofragem. Montagem do sistema de cofragem. Limpeza e preparação do plano de apoio das vigas. Implantação e marcação dos eixos das vigas. Colocação e fixação provisória das vigas. Colocação das vigotas. Execução das uniões. Verificação final do aprume e dos níveis. Colocação de abobadilhas. Colocação das armaduras com separadores homologados. Preparação do betão. Betonagem e compactação do betão. Nivelamento da camada de compressão. Cura do betão. Desmontagem do sistema de cofragem. Reparação de defeitos superficiais do betão.
Critério de medição de projecto: Superfície medida em verdadeira magnitude desde as faces exteriores das vigas de bordadura do perímetro, segundo documentação gráfica de Projecto, descontando as aberturas de superfície maior de 6 m².
Critério de medição de obra: Medir-se-á, em verdadeira magnitude, desde as faces exteriores das vigas perimetrais, a superfície realmente executada segundo especificações de Projecto, descontando as aberturas de superfície maior de 6 m².

| Código | Un | Descrição | Rendimento | Preço | Importância |
|---|---|---|---|---|---|
| mt08evm010 | m² | Sistema de cofragem parcial de madeira, recuperável, para execução de maciços de apoios em lajes de vigotas metálicas e abobadilhas, devidamente escorada, amortizável em 50 utilizações, até 4,5 m de altura. (material) | 0.100 | 25.00 | 2.50 |
| mt07bce010e | Ud | Abobadilha cerâmica, 60x25x20 cm, segundo EN 15037-3. Inclusive peças especiais. (material) | 6.000 | 1.60 | 9.60 |
| mt07ala010deb | kg | Aço laminado EN 10025 S275JR, em perfis laminados a quente, peças simples, para aplicações estruturais, acabamento com primário antioxidante. Trabalhado e montado em oficina, para colocar com ligações soldadas em obra. (material) | 42.165 | 1.92 | 80.96 |
| mt07aco040b | kg | Armadura elaborada em fábrica com aço em varões nervurados, A400 NR, de vários diâmetros. (material) | 1.800 | 1.71 | 3.08 |
| mt08var050 | kg | Arame galvanizado para atar, de 1,30 mm de diâmetro. (material) | 0.018 | 1.50 | 0.03 |
| mt07ame020hhc | m² | Malha electrossoldada AR60 100x300 mm, com arames longitudinais de 6 mm de diâmetro e arames transversais de 4,6 mm de diâmetro, aço A500 EL. (material) | 1.100 | 4.42 | 4.86 |
| mt08aaa010a | m³ | Água. (material) | 0.009 | 1.50 | 0.01 |
| mt01arg000k | m³ | Areia crivada. (material) | 0.042 | 17.00 | 0.71 |
| mt01arg001kd | m³ | Agregado grosso homogeneizado, de tamanho máximo 12 mm. (material) | 0.074 | 25.00 | 1.85 |
| mt08cem000k | kg | Cimento cinzento em sacos. (material) | 32.768 | 0.10 | 3.28 |
| mq06hor010 | h | Betoneira eléctrica com uma capacidade de amassadura de 160 l. (equipamento) | 0.048 | 3.45 | 0.17 |
| mq08sol010 | h | Equipamento de oxicorte, com acetileno como combustível e oxigénio como comburente. (equipamento) | 0.010 | 8.25 | 0.08 |
| mq08sol020 | h | Equipamentos e elementos auxiliares para soldadura eléctrica. (equipamento) | 0.748 | 3.42 | 2.56 |
| mq07gte010a | h | Autogrua de braço telescópico com uma capacidade de elevação de 12 t e 20 m de altura máxima de trabalho. (equipamento) | 0.010 | 54.88 | 0.55 |
| op00lla010 |  | Chave de impacto. | 1.000 | 0.00 | 0.00 |
| op00cor020 |  | Cortadora manual de metal, de disco. | 1.000 | 0.00 | 0.00 |
| au00auh040 |  | Vibrador de betão, eléctrico. | 1.000 | 0.00 | 0.00 |
| au00auh060 |  | Plataforma para soldadura em altura. | 1.000 | 0.00 | 0.00 |
| mo047 | h | Oficial de 1ª montador de estruturas metálicas. (mão de obra) | 0.748 | 23.64 | 17.68 |
| mo094 | h | Ajudante de montador de estruturas metálicas. (mão de obra) | 0.441 | 23.07 | 10.17 |
| mo044 | h | Oficial de 1ª cofrador. (mão de obra) | 0.058 | 23.64 | 1.37 |
| mo091 | h | Ajudante de cofrador. (mão de obra) | 0.058 | 23.07 | 1.34 |
| mo043 | h | Oficial de 1ª armador de ferro. (mão de obra) | 0.043 | 23.64 | 1.02 |
| mo090 | h | Ajudante de armador de ferro. (mão de obra) | 0.043 | 23.07 | 0.99 |
| mo113 | h | Operário não qualificado construção. (mão de obra) | 0.084 | 21.45 | 1.80 |
| mo112 | h | Operário especializado construção. (mão de obra) | 0.088 | 21.98 | 1.93 |
| mo045 | h | Oficial de 1ª estruturista, em trabalhos de betonagem. (mão de obra) | 0.026 | 23.64 | 0.61 |
| mo092 | h | Ajudante de estruturista, em trabalhos de betonagem. (mão de obra) | 0.100 | 23.07 | 2.31 |
| % | % | Custos directos complementares | 2 % | 149.46 | 2.99 |
|  |  | Custos directos |  |  | 152.45 |
