# Pilar de alvenaria

- Propriedade do ficheiro: CYPE INGENIEROS, S.A.
- Formato: FIEBDC-3/2002
- Moeda: EUR
- Custos indirectos: 3.00 %
- IVA: 23.00 %

## E Estruturas

### EF Alvenarias

#### EFP Pilares

**EFP010** m Pilar de alvenaria.
Pilar de alvenaria de uma vez x uma vez e meia, de tijolo cerâmico face à vista perfurado clínquer, vermelho, 24x11,5x5 cm, com juntas horizontais e verticais de 10 mm de espessura, junta refundada, assente com argamassa de cimento confeccionada em obra, com 250 kg/m³ de cimento, cor cinzento, dosificação 1:6, fornecida em sacos.
Inclui: Limpeza e preparação da superfície de apoio. Marcação dos eixos do pilar e marcação do perímetro. Colocação e aprumo de prumos de referência. Colocação de fios entre prumos. Colocação de fios de prumo fixos nas arestas. Preparação da argamassa. Colocação das peças por fiadas a nível. Correcção de falhas de juntas e limpeza.
Critério de medição de projecto: Comprimento medido entre eixos, segundo documentação gráfica de Projecto.
Critério de medição de obra: Medir-se-á, a eixos, o comprimento realmente executado segundo especificações de Projecto.

| Código | Un | Descrição | Rendimento | Preço | Importância |
|---|---|---|---|---|---|
| mt05cvk010a | Ud | Tijolo cerâmico face à vista perfurado clínquer, vermelho, 24x11,5x5 cm, para utilização em alvenaria não protegida (peça U), densidade 1300 kg/m³, segundo NP EN 771-1. (material) | 54.000 | 0.30 | 16.20 |
| mt08aaa010a | m³ | Água. (material) | 0.015 | 1.50 | 0.02 |
| mt01arg005a | t | Areia de pedreira, para argamassa preparada em obra. (material) | 0.126 | 18.00 | 2.27 |
| mt08cem011a | kg | Cimento Portland CEM II/B-L 32,5 R, cor cinzento, em sacos, segundo NP EN 197-1. (material) | 19.475 | 0.10 | 1.95 |
| mq06hor010 | h | Betoneira eléctrica com uma capacidade de amassadura de 160 l. (equipamento) | 0.054 | 3.45 | 0.19 |
| mo021 | h | Oficial de 1ª construção em trabalhos auxiliares de pedreiro. (mão de obra) | 1.261 | 22.68 | 28.60 |
| mo078 | h | Ajudante de construção em trabalhos auxiliares de pedreiro. (mão de obra) | 1.458 | 22.13 | 32.27 |
| mo114 | h | Operário não qualificado construção em trabalhos auxiliares de pedreiro. (mão de obra) | 0.773 | 21.45 | 16.58 |
| % | % | Custos directos complementares | 2 % | 98.08 | 1.96 |
|  |  | Custos directos |  |  | 100.04 |
