# Escada de betão aparente

- Propriedade do ficheiro: CYPE INGENIEROS, S.A.
- Formato: FIEBDC-3/2002
- Moeda: EUR
- Custos indirectos: 3.00 %
- IVA: 23.00 %

## E Estruturas

### EH Betão armado

#### EHE Escadas

**EHE020** m² Escada de betão aparente.
Escada de betão aparente, com laje de escada e degraus de betão armado, executada com 15 cm de espessura de betão C25/30 (XC1(P); D12; S3; Cl 0,4) preparado em obra, e betonagem com meios manuais, e aço A400 NR, com uma quantidade aproximada de 18 kg/m², ficando à vista o betão do fundo e dos laterais da laje; Montagem e desmontagem de sistema de cofragem, com acabamento à vista com textura lisa na sua face inferior e laterais, em piso de até 3 m de altura livre, formado por: superfície cofrante de pranchões de madeira de pinho, amortizáveis em 10 utilizações, forrados com painel aglomerado hidrófugo, de uma única utilização com uma das suas faces plastificada, estrutura suporte horizontal de pranchas de madeira de pinho, amortizável em 10 utilizações e estrutura suporte vertical de escoras metálicas, amortizáveis em 150 utilizações. Inclusive arame de atar, separadores, líquido descofrante, para evitar a aderência do betão à cofragem e agente filmógeno, para a cura de betões e argamassas.
Critérios considerados na determinação do preço da unidade de obra: O preço inclui a elaboração da armadura (corte, dobragem e moldagem de elementos) em fábrica e a montagem no lugar definitivo da sua colocação em obra.
Inclui: Marcação de níveis de pisos e patamares. Montagem do sistema de cofragem. Colocação das armaduras com separadores homologados. Preparação do betão. Betonagem e compactação do betão. Cura do betão. Desmontagem do sistema de cofragem.
Critério de medição de projecto: Superfície medida pela sua parte interior na sua verdadeira magnitude, segundo documentação gráfica de Projecto.
Critério de medição de obra: Medir-se-á, pelo tardoz, a superfície realmente executada segundo especificações de Projecto.

| Código | Un | Descrição | Rendimento | Preço | Importância |
|---|---|---|---|---|---|
| mt50spa052b | m | Pranchão de madeira de pinho, de 20x7,2 cm. (material) | 0.750 | 6.32 | 4.74 |
| mt08eft015a | m² | Painel de aglomerado, hidrófugo, com uma das suas faces plastificada, de 10 mm de espessura. (material) | 1.150 | 11.10 | 12.77 |
| mt08eve020 | m² | Sistema de cofragem para formação de degraus em lajes inclinadas de escada de betão armado, com escoras e painéis de madeira. (material) | 0.200 | 17.40 | 3.48 |
| mt50spa081a | Ud | Escora metálica telescópica, até 3 m de altura. (material) | 0.013 | 19.25 | 0.25 |
| mt08cim030b | m³ | Madeira de pinho. (material) | 0.003 | 248.85 | 0.75 |
| mt08var060 | kg | Pregos de aço de 20x100 mm. (material) | 0.040 | 8.75 | 0.35 |
| mt08dba010b | l | Agente desmoldante biodegradável em fase aquosa, para betões com acabamento aparente. (material) | 0.013 | 4.59 | 0.06 |
| mt07aco020e | Ud | Separador homologado para lajes de escada. (material) | 3.000 | 0.09 | 0.27 |
| mt07aco040b | kg | Armadura elaborada em fábrica com aço em varões nervurados, A400 NR, de vários diâmetros. (material) | 18.000 | 1.71 | 30.78 |
| mt08var050 | kg | Arame galvanizado para atar, de 1,30 mm de diâmetro. (material) | 0.270 | 1.50 | 0.41 |
| mt08aaa010a | m³ | Água. (material) | 0.044 | 1.50 | 0.07 |
| mt01arg000k | m³ | Areia crivada. (material) | 0.194 | 17.00 | 3.30 |
| mt01arg001kd | m³ | Agregado grosso homogeneizado, de tamanho máximo 12 mm. (material) | 0.345 | 25.00 | 8.63 |
| mt08cem000k | kg | Cimento cinzento em sacos. (material) | 152.678 | 0.10 | 15.27 |
| mt08cur010a | l | Agente filmógeno, para a cura de betões e argamassas, com acabamento aparente. (material) | 0.173 | 3.23 | 0.56 |
| mq06hor010 | h | Betoneira eléctrica com uma capacidade de amassadura de 160 l. (equipamento) | 0.224 | 3.45 | 0.77 |
| op00ciz020 |  | Guilhotina para aço em varões nervurados. | 1.000 | 0.00 | 0.00 |
| op00ata010 |  | Máquina de amarrar ferro. | 1.000 | 0.00 | 0.00 |
| op00sie020 |  | Serra de disco fixo, para mesa de trabalho. | 1.000 | 0.00 | 0.00 |
| au00auh040 |  | Vibrador de betão, eléctrico. | 1.000 | 0.00 | 0.00 |
| mo044 | h | Oficial de 1ª cofrador. (mão de obra) | 1.076 | 23.64 | 25.44 |
| mo091 | h | Ajudante de cofrador. (mão de obra) | 1.020 | 23.07 | 23.53 |
| mo043 | h | Oficial de 1ª armador de ferro. (mão de obra) | 0.270 | 23.64 | 6.38 |
| mo090 | h | Ajudante de armador de ferro. (mão de obra) | 0.270 | 23.07 | 6.23 |
| mo113 | h | Operário não qualificado construção. (mão de obra) | 0.373 | 21.45 | 8.00 |
| mo112 | h | Operário especializado construção. (mão de obra) | 0.391 | 21.98 | 8.59 |
| mo045 | h | Oficial de 1ª estruturista, em trabalhos de betonagem. (mão de obra) | 0.056 | 23.64 | 1.32 |
| mo092 | h | Ajudante de estruturista, em trabalhos de betonagem. (mão de obra) | 0.227 | 23.07 | 5.24 |
| % | % | Custos directos complementares | 2 % | 167.19 | 3.34 |
|  |  | Custos directos |  |  | 170.53 |
