# Molde para cornijas

- Propriedade do ficheiro: CYPE INGENIEROS, S.A.
- Formato: FIEBDC-3/2002
- Moeda: EUR
- Custos indirectos: 3.00 %
- IVA: 23.00 %

## E Estruturas

### EH Betão armado

#### EHJ Moldes, cavilhas e complementos

**EHJ020** m Molde para cornijas.
Molde descartável de poliestireno expandido para cornija Classic S-01 "VALERO", revestido com uma lâmina de plástico termoformado, de 270x165 mm, colocado em bordo de laje, de uma única utilização. Inclusive elementos de fixação do molde à cofragem e fita adesiva para a vedação de juntas.
Inclui: Marcação. Corte dos moldes. Colocação. Remoção dos moldes.
Critério de medição de projecto: Comprimento medido entre eixos, segundo documentação gráfica de Projecto.
Critério de medição de obra: Medir-se-á, a eixos, o comprimento realmente executado segundo especificações de Projecto.

| Código | Un | Descrição | Rendimento | Preço | Importância |
|---|---|---|---|---|---|
| mt08cor020sdf | m | Molde descartável de poliestireno expandido para cornija Classic S-01 "VALERO", revestido com uma lâmina de plástico termoformado, de 270x165 mm. (material) | 1.050 | 13.71 | 14.40 |
| mt08var060 | kg | Pregos de aço de 20x100 mm. (material) | 0.002 | 8.75 | 0.02 |
| mt08lhv030b | m | Fita de juntas "VALERO". (material) | 0.090 | 0.69 | 0.06 |
| mo091 | h | Ajudante de cofrador. (mão de obra) | 0.100 | 23.07 | 2.31 |
| % | % | Custos directos complementares | 2 % | 16.79 | 0.34 |
|  |  | Custos directos |  |  | 17.13 |
