# Laje fungiforme com molde perdido

- Propriedade do ficheiro: CYPE INGENIEROS, S.A.
- Formato: FIEBDC-3/2002
- Moeda: EUR
- Custos indirectos: 3.00 %
- IVA: 23.00 %

## E Estruturas

### EH Betão armado

#### EHR Lajes fungiformes

**EHR010** m² Laje fungiforme com molde perdido.
Laje fungiforme de betão armado com molde perdido, horizontal, com 15% de zonas maciças, com altura livre de piso de até 3 m, altura total 32 = 25+7 cm, realizada com betão C25/30 (XC1(P); D12; S3; Cl 0,4) fabricado em central, e betonagem com grua, volume 0,194 m³/m², e aço A400 NR em zona de maciços de pilares, nervuras e vigas de bordadura, quantidade 19 kg/m²; nervuras de betão "in situ" de 10 cm de espessura, entre-eixo 80 cm; bloco de betão leve com argila expandida, para laje fungiforme, 70x23x25 cm; camada de compressão de 7 cm de espessura, com armadura de distribuição formada por malha electrossoldada AR30 100x300 mm de aço A500 EL; montagem e desmontagem de sistema de cofragem contínuo, com acabamento para revestir, formado por: superfície cofrante de painéis de madeira tratada, reforçados com varões e perfis, amortizáveis em 25 utilizações; estrutura suporte horizontal de travessas metálicas e acessórios de montagem, amortizáveis em 150 utilizações e estrutura suporte vertical de escoras metálicas, amortizáveis em 150 utilizações. Inclusive arame de atar, separadores, líquido descofrante, para evitar a aderência do betão à cofragem e agente filmógeno, para a cura de betões e argamassas.
Critérios considerados na determinação do preço da unidade de obra: O preço inclui a elaboração da armadura (corte, dobragem e moldagem de elementos) em fábrica e a montagem no lugar definitivo da sua colocação em obra, mas não inclui os pilares.
Inclui: Implantação do sistema de cofragem. Montagem do sistema de cofragem. Marcação da geometria da planta sobre a cofragem. Colocação dos moldes perdidos. Colocação das armaduras com separadores homologados. Betonagem e compactação do betão. Nivelamento da camada de compressão. Cura do betão. Desmontagem do sistema de cofragem.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt08eft030a | m² | Painel de madeira tratada, de 22 mm de espessura, reforçado com varões e perfis. (material) | 0.044 | 45.50 | 2.00 |
| mt08eva030 | m² | Estrutura suporte para cofragem recuperável, composta de: travessas metálicas e acessórios de montagem. (material) | 0.007 | 102.00 | 0.71 |
| mt50spa081a | Ud | Escora metálica telescópica, até 3 m de altura. (material) | 0.027 | 19.25 | 0.52 |
| mt08cim030b | m³ | Madeira de pinho. (material) | 0.003 | 248.85 | 0.75 |
| mt08var060 | kg | Pregos de aço de 20x100 mm. (material) | 0.040 | 8.75 | 0.35 |
| mt08dba010d | l | Agente desmoldante, à base de óleos especiais, emulsionante em água, para cofragens metálicas, fenólicas ou de madeira. (material) | 0.030 | 1.80 | 0.05 |
| mt07chp010b | Ud | Bloco de betão leve com argila expandida, para laje fungiforme, 70x23x25 cm. Inclusive peças especiais. (material) | 4.244 | 1.32 | 5.60 |
| mt07aco020g | Ud | Separador homologado para lajes fungiformes. (material) | 1.200 | 0.06 | 0.07 |
| mt07aco040b | kg | Armadura elaborada em fábrica com aço em varões nervurados, A400 NR, de vários diâmetros. (material) | 19.000 | 1.71 | 32.49 |
| mt08var050 | kg | Arame galvanizado para atar, de 1,30 mm de diâmetro. (material) | 0.152 | 1.50 | 0.23 |
| mt07ame020aac | m² | Malha electrossoldada AR30 100x300 mm, com arames longitudinais de 3 mm de diâmetro e arames transversais de 3,0 mm de diâmetro, aço A500 EL. (material) | 1.100 | 1.39 | 1.53 |
| mt10haf020bgngc | m³ | Betão C25/30 (XC1(P); D12; S3; Cl 0,4), fabricado em central, segundo NP EN 206. (material) | 0.204 | 83.08 | 16.95 |
| mt08cur020a | l | Agente filmógeno, para a cura de betões e argamassas. (material) | 0.150 | 1.56 | 0.23 |
| op00ciz020 |  | Guilhotina para aço em varões nervurados. | 1.000 | 0.00 | 0.00 |
| op00ata010 |  | Máquina de amarrar ferro. | 1.000 | 0.00 | 0.00 |
| op00sie020 |  | Serra de disco fixo, para mesa de trabalho. | 1.000 | 0.00 | 0.00 |
| au00auh010 |  | Balde para grua. | 1.000 | 0.00 | 0.00 |
| au00auh040 |  | Vibrador de betão, eléctrico. | 1.000 | 0.00 | 0.00 |
| mo044 | h | Oficial de 1ª cofrador. (mão de obra) | 0.550 | 23.64 | 13.00 |
| mo091 | h | Ajudante de cofrador. (mão de obra) | 0.530 | 23.07 | 12.23 |
| mo043 | h | Oficial de 1ª armador de ferro. (mão de obra) | 0.190 | 23.64 | 4.49 |
| mo090 | h | Ajudante de armador de ferro. (mão de obra) | 0.190 | 23.07 | 4.38 |
| mo045 | h | Oficial de 1ª estruturista, em trabalhos de betonagem. (mão de obra) | 0.044 | 23.64 | 1.04 |
| mo092 | h | Ajudante de estruturista, em trabalhos de betonagem. (mão de obra) | 0.177 | 23.07 | 4.08 |
| % | % | Custos directos complementares | 2 % | 100.70 | 2.01 |
|  |  | Custos directos |  |  | 102.71 |
