# Pilar rectangular ou quadrado de betão armado

- Propriedade do ficheiro: CYPE INGENIEROS, S.A.
- Formato: FIEBDC-3/2002
- Moeda: EUR
- Custos indirectos: 3.00 %
- IVA: 23.00 %

## E Estruturas

### EH Betão armado

#### EHS Pilares

**EHS010** m³ Pilar rectangular ou quadrado de betão armado.
Pilar de secção rectangular ou quadrada de betão armado, de 50x30 cm de secção média, realizado com betão C25/30 (XC1(P); D12; S3; Cl 0,4) fabricado em central, e betonagem com grua, e aço A400 NR, com uma quantidade aproximada de 120 kg/m³; montagem e desmontagem de sistema de cofragem, com acabamento para revestir, em piso de até 3 m de altura livre, formado por: superfície cofrante de painéis metálicos, amortizáveis em 150 utilizações e estrutura suporte vertical de escoras metálicas, amortizáveis em 150 utilizações. Inclusive arame de atar, separadores, líquido descofrante para evitar a aderência do betão à cofragem e perfis quebra arestas para biselamento de cantos.
Critérios considerados na determinação do preço da unidade de obra: O preço inclui a elaboração da armadura (corte, dobragem e moldagem de elementos) em fábrica e a montagem no lugar definitivo da sua colocação em obra.
Inclui: Marcação. Colocação das armaduras com separadores homologados. Montagem do sistema de cofragem. Betonagem e compactação do betão. Desmontagem do sistema de cofragem. Cura do betão.
Critério de medição de projecto: Volume medido segundo documentação gráfica de Projecto.
Critério de medição de obra: Medir-se-á o volume realmente executado segundo especificações de Projecto.

| Código | Un | Descrição | Rendimento | Preço | Importância |
|---|---|---|---|---|---|
| mt07sep010ac | Ud | Separador homologado de plástico, para armaduras de pilares de vários diâmetros. (material) | 12.000 | 0.08 | 0.96 |
| mt07aco040b | kg | Armadura elaborada em fábrica com aço em varões nervurados, A400 NR, de vários diâmetros. (material) | 120.000 | 1.71 | 205.20 |
| mt08var050 | kg | Arame galvanizado para atar, de 1,30 mm de diâmetro. (material) | 0.600 | 1.50 | 0.90 |
| mt08eup015a | m² | Painel metálico desenhado para o seu manuseamento com grua, para cofragem de pilares de betão armado de secção rectangular ou quadrada, de até 3 m de altura, inclusive acessórios de montagem. (material) | 0.085 | 92.00 | 7.82 |
| mt50spa081a | Ud | Escora metálica telescópica, até 3 m de altura. (material) | 0.079 | 19.25 | 1.52 |
| mt08var040a | Ud | Perfil quebra arestas de PVC, de várias dimensões e 2500 mm de comprimento. (material) | 10.700 | 0.55 | 5.89 |
| mt08dba010d | l | Agente desmoldante, à base de óleos especiais, emulsionante em água, para cofragens metálicas, fenólicas ou de madeira. (material) | 0.320 | 1.80 | 0.58 |
| mt10haf020bgngc | m³ | Betão C25/30 (XC1(P); D12; S3; Cl 0,4), fabricado em central, segundo NP EN 206. (material) | 1.050 | 83.08 | 87.23 |
| op00ciz020 |  | Guilhotina para aço em varões nervurados. | 1.000 | 0.00 | 0.00 |
| op00ata010 |  | Máquina de amarrar ferro. | 1.000 | 0.00 | 0.00 |
| au00auh010 |  | Balde para grua. | 1.000 | 0.00 | 0.00 |
| au00auh040 |  | Vibrador de betão, eléctrico. | 1.000 | 0.00 | 0.00 |
| au00auh030 |  | Torre de betonagem. | 1.000 | 0.00 | 0.00 |
| mo044 | h | Oficial de 1ª cofrador. (mão de obra) | 3.427 | 23.64 | 81.01 |
| mo091 | h | Ajudante de cofrador. (mão de obra) | 3.917 | 23.07 | 90.37 |
| mo043 | h | Oficial de 1ª armador de ferro. (mão de obra) | 0.672 | 23.64 | 15.89 |
| mo090 | h | Ajudante de armador de ferro. (mão de obra) | 0.672 | 23.07 | 15.50 |
| mo045 | h | Oficial de 1ª estruturista, em trabalhos de betonagem. (mão de obra) | 0.360 | 23.64 | 8.51 |
| mo092 | h | Ajudante de estruturista, em trabalhos de betonagem. (mão de obra) | 1.450 | 23.07 | 33.45 |
| % | % | Custos directos complementares | 2 % | 554.83 | 11.10 |
|  |  | Custos directos |  |  | 565.93 |
