# Pilar circular de betão armado

- Propriedade do ficheiro: CYPE INGENIEROS, S.A.
- Formato: FIEBDC-3/2002
- Moeda: EUR
- Custos indirectos: 3.00 %
- IVA: 23.00 %

## E Estruturas

### EH Betão armado

#### EHS Pilares

**EHS011** m³ Pilar circular de betão armado.
Pilar de secção circular de betão armado, de 95 cm de diâmetro médio, realizado com betão C25/30 (XC1(P); D12; S3; Cl 0,4) preparado em obra, e betonagem com meios manuais, e aço A400 NR, com uma quantidade aproximada de 120 kg/m³; montagem e desmontagem de sistema de cofragem, com acabamento para revestir, em piso de até 3 m de altura livre, formado por: superfície cofrante de moldes cilíndricos de lâmina plastificada reforçada exteriormente com fibra de vidro, de uma única utilização e estrutura suporte vertical de escoras metálicas, amortizáveis em 150 utilizações. Inclusive arame de atar e separadores.
Critérios considerados na determinação do preço da unidade de obra: O preço inclui a elaboração da armadura (corte, dobragem e moldagem de elementos) em fábrica e a montagem no lugar definitivo da sua colocação em obra.
Inclui: Marcação. Colocação das armaduras com separadores homologados. Montagem do sistema de cofragem. Preparação do betão. Betonagem e compactação do betão. Desmontagem do sistema de cofragem. Cura do betão.
Critério de medição de projecto: Volume medido segundo documentação gráfica de Projecto.
Critério de medição de obra: Medir-se-á o volume realmente executado segundo especificações de Projecto.

| Código | Un | Descrição | Rendimento | Preço | Importância |
|---|---|---|---|---|---|
| mt07sep010ac | Ud | Separador homologado de plástico, para armaduras de pilares de vários diâmetros. (material) | 12.000 | 0.08 | 0.96 |
| mt07aco040b | kg | Armadura elaborada em fábrica com aço em varões nervurados, A400 NR, de vários diâmetros. (material) | 120.000 | 1.71 | 205.20 |
| mt08var050 | kg | Arame galvanizado para atar, de 1,30 mm de diâmetro. (material) | 0.600 | 1.50 | 0.90 |
| mt08tub030ag | m² | Molde cilíndrico descartável, de lâmina plastificada reforçada exteriormente com fibra de vidro, para cofragem de pilares de betão, de até 3 m de altura e 95 cm de diâmetro médio, para acabamento não aparente do betão. Inclusive acessórios de montagem. (material) | 4.211 | 38.07 | 160.31 |
| mt50spa081a | Ud | Escora metálica telescópica, até 3 m de altura. (material) | 0.031 | 19.25 | 0.60 |
| mt08aaa010a | m³ | Água. (material) | 0.124 | 1.50 | 0.19 |
| mt01arg000k | m³ | Areia crivada. (material) | 0.546 | 17.00 | 9.28 |
| mt01arg001kd | m³ | Agregado grosso homogeneizado, de tamanho máximo 12 mm. (material) | 0.973 | 25.00 | 24.33 |
| mt08cem000k | kg | Cimento cinzento em sacos. (material) | 430.080 | 0.10 | 43.01 |
| mq06hor010 | h | Betoneira eléctrica com uma capacidade de amassadura de 160 l. (equipamento) | 0.630 | 3.45 | 2.17 |
| op00ciz020 |  | Guilhotina para aço em varões nervurados. | 1.000 | 0.00 | 0.00 |
| op00ata010 |  | Máquina de amarrar ferro. | 1.000 | 0.00 | 0.00 |
| au00auh040 |  | Vibrador de betão, eléctrico. | 1.000 | 0.00 | 0.00 |
| au00auh030 |  | Torre de betonagem. | 1.000 | 0.00 | 0.00 |
| mo044 | h | Oficial de 1ª cofrador. (mão de obra) | 0.695 | 23.64 | 16.43 |
| mo091 | h | Ajudante de cofrador. (mão de obra) | 0.695 | 23.07 | 16.03 |
| mo043 | h | Oficial de 1ª armador de ferro. (mão de obra) | 0.672 | 23.64 | 15.89 |
| mo090 | h | Ajudante de armador de ferro. (mão de obra) | 0.672 | 23.07 | 15.50 |
| mo113 | h | Operário não qualificado construção. (mão de obra) | 1.050 | 21.45 | 22.52 |
| mo112 | h | Operário especializado construção. (mão de obra) | 1.100 | 21.98 | 24.18 |
| mo045 | h | Oficial de 1ª estruturista, em trabalhos de betonagem. (mão de obra) | 0.360 | 23.64 | 8.51 |
| mo092 | h | Ajudante de estruturista, em trabalhos de betonagem. (mão de obra) | 1.450 | 23.07 | 33.45 |
| % | % | Custos directos complementares | 2 % | 599.46 | 11.99 |
|  |  | Custos directos |  |  | 611.45 |
