# Sistema de cofragem para pilar circular

- Propriedade do ficheiro: CYPE INGENIEROS, S.A.
- Formato: FIEBDC-3/2002
- Moeda: EUR
- Custos indirectos: 3.00 %
- IVA: 23.00 %

## E Estruturas

### EH Betão armado

#### EHS Pilares

**EHS013** m² Sistema de cofragem para pilar circular.
Montagem e desmontagem de sistema de cofragem descartável, para formação de pilar circular de betão armado de 45 cm de diâmetro médio, com acabamento para revestir em piso de entre 3 e 4 m de altura livre, formado por: superfície cofrante de moldes cilíndricos de bandas de papel kraft, alumínio e polietileno, de uma única utilização e estrutura suporte vertical de escoras metálicas, amortizáveis em 150 utilizações.
Inclui: Marcação. Montagem do sistema de cofragem. Desmontagem do sistema de cofragem.
Critério de medição de projecto: Superfície de cofragem em contacto com o betão, medida segundo documentação gráfica de Projecto.
Critério de medição de obra: Medir-se-á a superfície de cofragem em contacto com o betão realmente executada segundo especificações de Projecto.

| Código | Un | Descrição | Rendimento | Preço | Importância |
|---|---|---|---|---|---|
| mt08tub020bg | m² | Molde cilíndrico descartável, de bandas de papel kraft, alumínio e polietileno em espiral, para cofragem de pilares de betão, de entre 3 e 4 m de altura e 45 cm de diâmetro médio, para acabamento não aparente do betão. Inclusive acessórios de montagem. (material) | 1.000 | 28.47 | 28.47 |
| mt50spa081c | Ud | Escora metálica telescópica, até 4 m de altura. (material) | 0.006 | 26.47 | 0.16 |
| mo044 | h | Oficial de 1ª cofrador. (mão de obra) | 0.190 | 23.64 | 4.49 |
| mo091 | h | Ajudante de cofrador. (mão de obra) | 0.190 | 23.07 | 4.38 |
| % | % | Custos directos complementares | 2 % | 37.50 | 0.75 |
|  |  | Custos directos |  |  | 38.25 |
