# Sistema de cofragem descartável para pilar rectangular ou quadrado

- Propriedade do ficheiro: CYPE INGENIEROS, S.A.
- Formato: FIEBDC-3/2002
- Moeda: EUR
- Custos indirectos: 3.00 %
- IVA: 23.00 %

## E Estruturas

### EH Betão armado

#### EHS Pilares

**EHS014** Ud Sistema de cofragem descartável para pilar rectangular ou quadrado.
Montagem e desmontagem de sistema de cofragem descartável Reltec Cuadrado "VALERO", para formação de pilar rectangular ou quadrado de betão armado, de 60x35 cm, com acabamento à vista com textura lisa, em piso de até 3 m de altura livre, formado por: superfície cofrante de moldes cilíndricos de poliestireno expandido (EPS), revestidos interiormente com uma lâmina plastificada e reforçados exteriormente com fibra de vidro, de uma única utilização e estrutura suporte vertical de escoras metálicas, amortizáveis em 150 utilizações.
Inclui: Marcação. Montagem do sistema de cofragem. Desmontagem do sistema de cofragem.
Critério de medição de projecto: Número de unidades previstas, segundo documentação gráfica de Projecto.
Critério de medição de obra: Medir-se-á o número de unidades realmente executadas segundo especificações de Projecto.

| Código | Un | Descrição | Rendimento | Preço | Importância |
|---|---|---|---|---|---|
| mt08val010fX1 | m | Molde cilíndrico descartável Reltec Cuadrado "VALERO", de 741 mm de diâmetro exterior, de poliestireno expandido (EPS), revestido interiormente com uma lâmina plastificada e reforçado exteriormente com fibra de vidro, para pilares de betão armado de secção rectangular ou quadrada, de até 3 m de altura e 60x35 cm de secção média, para acabamento aparente do betão. (material) | 3.000 | 136.89 | 410.67 |
| mt50spa081a | Ud | Escora metálica telescópica, até 3 m de altura. (material) | 0.033 | 19.25 | 0.64 |
| mo044 | h | Oficial de 1ª cofrador. (mão de obra) | 0.941 | 23.64 | 22.25 |
| mo091 | h | Ajudante de cofrador. (mão de obra) | 0.941 | 23.07 | 21.71 |
| % | % | Custos directos complementares | 2 % | 455.27 | 9.11 |
|  |  | Custos directos |  |  | 464.38 |
