# Sistema de cofragem descartável para pilar rectangular ou quadrado

- Propriedade do ficheiro: CYPE INGENIEROS, S.A.
- Formato: FIEBDC-3/2002
- Moeda: EUR
- Custos indirectos: 3.00 %
- IVA: 23.00 %

## E Estruturas

### EH Betão armado

#### EHS Pilares

**EHS014** Ud Sistema de cofragem descartável para pilar rectangular ou quadrado.
Montagem e desmontagem de sistema de cofragem descartável Reltec Cuadrado "VALERO", para formação de pilar rectangular ou quadrado de betão armado, de 60x25 cm, com acabamento à vista com textura lisa, em piso de entre 3 e 4 m de altura livre, formado por: superfície cofrante de moldes cilíndricos de poliestireno expandido (EPS), revestidos interiormente com uma lâmina plastificada e reforçados exteriormente com fibra de vidro, de uma única utilização e estrutura suporte vertical de escoras metálicas, amortizáveis em 150 utilizações.
Inclui: Marcação. Montagem do sistema de cofragem. Desmontagem do sistema de cofragem.
Critério de medição de projecto: Número de unidades previstas, segundo documentação gráfica de Projecto.
Critério de medição de obra: Medir-se-á o número de unidades realmente executadas segundo especificações de Projecto.

| Código | Un | Descrição | Rendimento | Preço | Importância |
|---|---|---|---|---|---|
| mt08val010gV1 | m | Molde cilíndrico descartável Reltec Cuadrado "VALERO", de 696 mm de diâmetro exterior, de poliestireno expandido (EPS), revestido interiormente com uma lâmina plastificada e reforçado exteriormente com fibra de vidro, para pilares de betão armado de secção rectangular ou quadrada, de entre 3 e 4 m de altura e 60x25 cm de secção média, para acabamento aparente do betão. (material) | 4.000 | 116.66 | 466.64 |
| mt50spa081c | Ud | Escora metálica telescópica, até 4 m de altura. (material) | 0.033 | 26.47 | 0.87 |
| mo044 | h | Oficial de 1ª cofrador. (mão de obra) | 1.292 | 23.64 | 30.54 |
| mo091 | h | Ajudante de cofrador. (mão de obra) | 1.292 | 23.07 | 29.81 |
| % | % | Custos directos complementares | 2 % | 527.86 | 10.56 |
|  |  | Custos directos |  |  | 538.42 |
