# Laje sanitária ventilada sobre viga de arranque

- Propriedade do ficheiro: CYPE INGENIEROS, S.A.
- Formato: FIEBDC-3/2002
- Moeda: EUR
- Custos indirectos: 3.00 %
- IVA: 23.00 %

## E Estruturas

### EH Betão armado

#### EHU Lajes aligeiradas

**EHU006** m² Laje sanitária ventilada sobre viga de arranque.
Laje sanitária ventilada de betão armado, altura 15 = 12+3 cm, realizada com betão C30/37 (XC1(P); D12; S3; Cl 0,4) fabricado em central, e betonagem com grua, volume 0,064 m³/m², e aço A400 NR na zona de reforço de momentos negativos e conectores de vigotas e vigas de bordadura, quantidade 6 kg/m²; formada por: vigota pré-esforçada de secção em "T" invertido, com documento de homologação; abobadilha de betão, 40x12x20 cm, com documento de homologação; camada de compressão de 3 cm de espessura, com armadura de distribuição formada por malha electrossoldada AR42 100x300 mm de aço A500 EL, sobre viga de arranque. Inclusive agente filmógeno, para a cura de betões e argamassas.
Critérios considerados na determinação do preço da unidade de obra: O preço inclui a elaboração da armadura (corte, dobragem e moldagem de elementos) em fábrica e a montagem no lugar definitivo da sua colocação em obra. O preço não inclui a viga de arranque.
Inclui: Marcação da geometria da planta. Colocação de vigotas e abobadilhas. Colocação das armaduras com separadores homologados. Betonagem e compactação do betão. Nivelamento da camada de compressão. Cura do betão.
Critério de medição de projecto: Superfície medida desde as faces exteriores das vigas de bordadura do perímetro, segundo documentação gráfica de Projecto, descontando as aberturas de superfície maior de 6 m².
Critério de medição de obra: Medir-se-á, desde as faces exteriores das vigas perimetrais, a superfície realmente executada segundo especificações de Projecto, descontando as aberturas de superfície maior de 6 m². Consideram-se incluídos todos os elementos integrantes da estrutura assinalados nos desenhos e pormenores do Projecto.

| Código | Un | Descrição | Rendimento | Preço | Importância |
|---|---|---|---|---|---|
| mt08aaa010a | m³ | Água. (material) | 0.004 | 1.50 | 0.01 |
| mt08eft030a | m² | Painel de madeira tratada, de 22 mm de espessura, reforçado com varões e perfis. (material) | 0.028 | 45.50 | 1.27 |
| mt08cim030b | m³ | Madeira de pinho. (material) | 0.003 | 248.85 | 0.75 |
| mt08var060 | kg | Pregos de aço de 20x100 mm. (material) | 0.040 | 8.75 | 0.35 |
| mt08dba010d | l | Agente desmoldante, à base de óleos especiais, emulsionante em água, para cofragens metálicas, fenólicas ou de madeira. (material) | 0.030 | 1.80 | 0.05 |
| mt07bvp010b | Ud | Abobadilha de betão, 40x12x20 cm. Inclusive peças especiais. (material) | 7.350 | 0.30 | 2.21 |
| mt07vpt010 | m | Vigota pré-esforçada de secção em "T" invertido, segundo NP EN 15037-1. (material) | 2.260 | 2.24 | 5.06 |
| mt07aco040b | kg | Armadura elaborada em fábrica com aço em varões nervurados, A400 NR, de vários diâmetros. (material) | 6.000 | 1.71 | 10.26 |
| mt08var050 | kg | Arame galvanizado para atar, de 1,30 mm de diâmetro. (material) | 0.060 | 1.50 | 0.09 |
| mt07ame020ddc | m² | Malha electrossoldada AR42 100x300 mm, com arames longitudinais de 4,2 mm de diâmetro e arames transversais de 4,2 mm de diâmetro, aço A500 EL. (material) | 1.100 | 2.60 | 2.86 |
| mt10haf020bgnic | m³ | Betão C30/37 (XC1(P); D12; S3; Cl 0,4), fabricado em central, segundo NP EN 206. (material) | 0.067 | 90.76 | 6.08 |
| mt08cur020a | l | Agente filmógeno, para a cura de betões e argamassas. (material) | 0.150 | 1.56 | 0.23 |
| op00ciz020 |  | Guilhotina para aço em varões nervurados. | 1.000 | 0.00 | 0.00 |
| op00ata010 |  | Máquina de amarrar ferro. | 1.000 | 0.00 | 0.00 |
| op00sie020 |  | Serra de disco fixo, para mesa de trabalho. | 1.000 | 0.00 | 0.00 |
| au00auh010 |  | Balde para grua. | 1.000 | 0.00 | 0.00 |
| au00auh040 |  | Vibrador de betão, eléctrico. | 1.000 | 0.00 | 0.00 |
| mo044 | h | Oficial de 1ª cofrador. (mão de obra) | 0.226 | 23.64 | 5.34 |
| mo091 | h | Ajudante de cofrador. (mão de obra) | 0.222 | 23.07 | 5.12 |
| mo043 | h | Oficial de 1ª armador de ferro. (mão de obra) | 0.060 | 23.64 | 1.42 |
| mo090 | h | Ajudante de armador de ferro. (mão de obra) | 0.060 | 23.07 | 1.38 |
| mo045 | h | Oficial de 1ª estruturista, em trabalhos de betonagem. (mão de obra) | 0.020 | 23.64 | 0.47 |
| mo092 | h | Ajudante de estruturista, em trabalhos de betonagem. (mão de obra) | 0.080 | 23.07 | 1.85 |
| % | % | Custos directos complementares | 2 % | 44.80 | 0.90 |
|  |  | Custos directos |  |  | 45.70 |
