# Viga de betão armado

- Propriedade do ficheiro: CYPE INGENIEROS, S.A.
- Formato: FIEBDC-3/2002
- Moeda: EUR
- Custos indirectos: 3.00 %
- IVA: 23.00 %

## E Estruturas

### EH Betão armado

#### EHV Vigas

**EHV010** m³ Viga de betão armado.
Viga alta, recta, de betão armado, de 40x60 cm, realizada com betão C25/30 (XC1(P); D12; S3; Cl 0,4) fabricado em central, e betonagem com bomba, e aço A400 NR, com uma quantidade aproximada de 150 kg/m³; montagem e desmontagem do sistema de cofragem, com acabamento para revestir, em piso de até 3 m de altura livre, formado por: superfície cofrante de painéis de madeira tratada, reforçados com varões e perfis, amortizáveis em 25 utilizações; estrutura suporte horizontal de travessas metálicas e acessórios de montagem, amortizáveis em 150 utilizações e estrutura suporte vertical de escoras metálicas, amortizáveis em 150 utilizações. Inclusive arame de atar, separadores e líquido descofrante, para evitar a aderência do betão à cofragem.
Critérios considerados na determinação do preço da unidade de obra: O preço inclui a elaboração da armadura (corte, dobragem e moldagem de elementos) em fábrica e a montagem no lugar definitivo da sua colocação em obra.
Inclui: Marcação. Montagem do sistema de cofragem. Colocação das armaduras com separadores homologados. Betonagem e compactação do betão. Cura do betão. Desmontagem do sistema de cofragem.
Critério de medição de projecto: Volume medido segundo documentação gráfica de Projecto.
Critério de medição de obra: Medir-se-á o volume realmente executado segundo especificações de Projecto.

| Código | Un | Descrição | Rendimento | Preço | Importância |
|---|---|---|---|---|---|
| mt08eft030a | m² | Painel de madeira tratada, de 22 mm de espessura, reforçado com varões e perfis. (material) | 0.192 | 45.50 | 8.74 |
| mt08eva030 | m² | Estrutura suporte para cofragem recuperável, composta de: travessas metálicas e acessórios de montagem. (material) | 0.032 | 102.00 | 3.26 |
| mt50spa081a | Ud | Escora metálica telescópica, até 3 m de altura. (material) | 0.111 | 19.25 | 2.14 |
| mt08cim030b | m³ | Madeira de pinho. (material) | 0.013 | 248.85 | 3.24 |
| mt08var060 | kg | Pregos de aço de 20x100 mm. (material) | 0.167 | 8.75 | 1.46 |
| mt08dba010d | l | Agente desmoldante, à base de óleos especiais, emulsionante em água, para cofragens metálicas, fenólicas ou de madeira. (material) | 0.125 | 1.80 | 0.23 |
| mt07aco020c | Ud | Separador homologado para vigas. (material) | 4.000 | 0.09 | 0.36 |
| mt07aco040b | kg | Armadura elaborada em fábrica com aço em varões nervurados, A400 NR, de vários diâmetros. (material) | 150.000 | 1.71 | 256.50 |
| mt08var050 | kg | Arame galvanizado para atar, de 1,30 mm de diâmetro. (material) | 1.350 | 1.50 | 2.03 |
| mt10haf020bgngc | m³ | Betão C25/30 (XC1(P); D12; S3; Cl 0,4), fabricado em central, segundo NP EN 206. (material) | 1.050 | 83.08 | 87.23 |
| mq06bhe010 | h | Camião bomba estacionado na obra, para bombagem de betão. (equipamento) | 0.147 | 190.40 | 27.99 |
| op00ciz020 |  | Guilhotina para aço em varões nervurados. | 1.000 | 0.00 | 0.00 |
| op00ata010 |  | Máquina de amarrar ferro. | 1.000 | 0.00 | 0.00 |
| op00sie020 |  | Serra de disco fixo, para mesa de trabalho. | 1.000 | 0.00 | 0.00 |
| au00auh040 |  | Vibrador de betão, eléctrico. | 1.000 | 0.00 | 0.00 |
| mo044 | h | Oficial de 1ª cofrador. (mão de obra) | 2.083 | 23.64 | 49.24 |
| mo091 | h | Ajudante de cofrador. (mão de obra) | 2.083 | 23.07 | 48.05 |
| mo043 | h | Oficial de 1ª armador de ferro. (mão de obra) | 1.200 | 23.64 | 28.37 |
| mo090 | h | Ajudante de armador de ferro. (mão de obra) | 1.200 | 23.07 | 27.68 |
| mo045 | h | Oficial de 1ª estruturista, em trabalhos de betonagem. (mão de obra) | 0.085 | 23.64 | 2.01 |
| mo092 | h | Ajudante de estruturista, em trabalhos de betonagem. (mão de obra) | 0.335 | 23.07 | 7.73 |
| % | % | Custos directos complementares | 2 % | 556.26 | 11.13 |
|  |  | Custos directos |  |  | 567.39 |
