# Laje mista com chapa colaborante

- Propriedade do ficheiro: CYPE INGENIEROS, S.A.
- Formato: FIEBDC-3/2002
- Moeda: EUR
- Custos indirectos: 3.00 %
- IVA: 23.00 %

## E Estruturas

### EH Betão armado

#### EHX Lajes mistas

**EHX005** m² Laje mista com chapa colaborante.
Laje mista de 10 cm de altura, com chapa colaborante de aço galvanizado com forma trapezoidal, de 0,80 mm de espessura, 60 mm de altura do perfil e 164 mm de distância entre-eixos, 10 conectores soldados de aço galvanizado, de 19 mm de diâmetro e 123 mm de altura e betão armado realizado com betão C25/30 (XC1(P); D12; S3; Cl 0,4) fabricado em central, e betonagem com grua, volume total de betão 0,062 m³/m²; aço A400 NR, com uma quantidade total de 1 kg/m²; e malha electrossoldada AR42 de aço A500 EL; apoiada toda ela sobre estrutura metálica. Inclusive peças angulares para remates perimetrais e de consolas, parafusos para fixação das chapas, arame de atar, separadores e agente filmógeno, para a cura de betões e argamassas.
Critérios considerados na determinação do preço da unidade de obra: O preço inclui a elaboração da armadura (corte, dobragem e moldagem de elementos) em fábrica e a montagem no lugar definitivo da sua colocação em obra, mas não inclui a estrutura metálica.
Inclui: Marcação. Montagem das chapas. Fixação das chapas e resolução dos apoios. Fixação dos conectores às chapas, através de soldadura. Colocação de armaduras com separadores homologados. Betonagem e compactação do betão. Nivelamento da superfície de acabamento. Cura do betão.
Critério de medição de projecto: Superfície medida em verdadeira magnitude, segundo documentação gráfica de Projecto, descontando as aberturas de superfície maior de 6 m².
Critério de medição de obra: Medir-se-á, em verdadeira magnitude, a superfície realmente executada segundo especificações de Projecto, descontando as aberturas de superfície maior de 6 m².

| Código | Un | Descrição | Rendimento | Preço | Importância |
|---|---|---|---|---|---|
| mt07pcl010adbca | m² | Perfil de chapa de aço galvanizado com forma trapezoidal, de 0,8 mm de espessura, 60 mm de altura do perfil e 164 mm de distância entre-eixos, 8 a 9 kg/m² e um momento de inércia de 60 a 70 cm4. (material) | 1.050 | 30.48 | 32.00 |
| mt07pcl020 | m | Peça angular de chapa de aço galvanizado, para remates perimetrais e de consolas. (material) | 0.040 | 27.20 | 1.09 |
| mt07pcl030 | Ud | Parafuso autoperfurante rosca-chapa, para fixação de chapas. (material) | 6.000 | 0.35 | 2.10 |
| mt07aco020i | Ud | Separador homologado para lajes. (material) | 3.000 | 0.09 | 0.27 |
| mt07aco040b | kg | Armadura elaborada em fábrica com aço em varões nervurados, A400 NR, de vários diâmetros. (material) | 1.000 | 1.71 | 1.71 |
| mt08var050 | kg | Arame galvanizado para atar, de 1,30 mm de diâmetro. (material) | 0.027 | 1.50 | 0.04 |
| mt07ame020ddc | m² | Malha electrossoldada AR42 100x300 mm, com arames longitudinais de 4,2 mm de diâmetro e arames transversais de 4,2 mm de diâmetro, aço A500 EL. (material) | 1.150 | 2.60 | 2.99 |
| mt10haf020bgngc | m³ | Betão C25/30 (XC1(P); D12; S3; Cl 0,4), fabricado em central, segundo NP EN 206. (material) | 0.065 | 83.08 | 5.40 |
| mt07cem040c | Ud | Conector de aço galvanizado com cabeça de disco, de 19 mm de diâmetro e 123 mm de altura, para fixar a estrutura de aço através da soldadura à chapa colaborante. (material) | 10.000 | 1.96 | 19.60 |
| mt08cur020a | l | Agente filmógeno, para a cura de betões e argamassas. (material) | 0.150 | 1.56 | 0.23 |
| mq08sol030 | h | Equipamentos e elementos auxiliares para soldadura de conectores. (equipamento) | 0.500 | 19.68 | 9.84 |
| op00ciz020 |  | Guilhotina para aço em varões nervurados. | 1.000 | 0.00 | 0.00 |
| op00ata010 |  | Máquina de amarrar ferro. | 1.000 | 0.00 | 0.00 |
| op00lla010 |  | Chave de impacto. | 1.000 | 0.00 | 0.00 |
| au00auh010 |  | Balde para grua. | 1.000 | 0.00 | 0.00 |
| au00auh040 |  | Vibrador de betão, eléctrico. | 1.000 | 0.00 | 0.00 |
| mo047 | h | Oficial de 1ª montador de estruturas metálicas. (mão de obra) | 0.620 | 23.64 | 14.66 |
| mo094 | h | Ajudante de montador de estruturas metálicas. (mão de obra) | 0.240 | 23.07 | 5.54 |
| mo043 | h | Oficial de 1ª armador de ferro. (mão de obra) | 0.032 | 23.64 | 0.76 |
| mo090 | h | Ajudante de armador de ferro. (mão de obra) | 0.030 | 23.07 | 0.69 |
| mo045 | h | Oficial de 1ª estruturista, em trabalhos de betonagem. (mão de obra) | 0.014 | 23.64 | 0.33 |
| mo092 | h | Ajudante de estruturista, em trabalhos de betonagem. (mão de obra) | 0.056 | 23.07 | 1.29 |
| % | % | Custos directos complementares | 2 % | 98.54 | 1.97 |
|  |  | Custos directos |  |  | 100.51 |
