# Asna ligeira, de madeira serrada

- Propriedade do ficheiro: CYPE INGENIEROS, S.A.
- Formato: FIEBDC-3/2002
- Moeda: EUR
- Custos indirectos: 3.00 %
- IVA: 23.00 %

## E Estruturas

### EM Madeira

#### EMC Estruturas para coberturas

**EMC015** m³ Asna ligeira, de madeira serrada.
Asna ligeira de 6 m de vão, pendente 30%, formada por elementos de madeira serrada de pinheiro-bravo (Pinus pinaster) procedente de Portugal com certificado PEFC, de 76x250 mm de secção, classe resistente C18 segundo EN 338 e EN 1912, qualidade estrutural E segundo NP 4305; para classe de risco 3.1 segundo NP EN 335, com protecção contra agentes bióticos que corresponde com a classe de penetração NP2 segundo EN 351-1, com acabamento polido; ligações com ferragens de aço galvanizado tipo DX51D+Z275N e parafusos rosca-chapa de aço zincado, para samblagem de estruturas de madeira; separação entre asnas até 5 m.
Inclui: Marcação de eixos de apoio na cabeça da parede ou pilar. Preparação da superfície de apoio. Marcação e corte de pranchas. Montagem da asna. Colocação e fixação provisória da asna. Aprumo e nivelamento. Ligação da asna e a sua base de apoio.
Critério de medição de projecto: Volume medido segundo documentação gráfica de Projecto, apoiando-se nas maiores dimensões transversais para as peças que não tenham esquadrias rectangulares ou quadradas, e o comprimento incluindo as entregas.
Critério de medição de obra: Medir-se-á o volume realmente executado segundo especificações de Projecto, apoiando-se nas maiores dimensões transversais para aquelas peças que não tenham esquadrias rectangulares ou quadradas, incluindo no comprimento as entregas. Consideram-se incluídos todos os elementos integrantes da estrutura assinalados nos desenhos e pormenores do Projecto.

| Código | Un | Descrição | Rendimento | Preço | Importância |
|---|---|---|---|---|---|
| mt07mee100dfr1fmc | m³ | Madeira serrada de pinheiro-bravo (Pinus pinaster) procedente de Portugal com certificado PEFC, para asnas ligeiras, de até 5 m de comprimento, de 76x250 mm de secção, classe resistente C18 segundo EN 338 e EN 1912, qualidade estrutural E segundo NP 4305; para classe de risco 3.1 segundo NP EN 335, com protecção contra agentes bióticos que corresponde com a classe de penetração NP2 segundo EN 351-1, com acabamento polido. (material) | 1.000 | 661.88 | 661.88 |
| mt07emr511a | kg | Ferragens de aço galvanizado tipo DX51D+Z275N e parafusos rosca-chapa de aço zincado, para samblagem de estruturas de madeira, para classes de serviço 1 e 2 segundo NP EN 1995-1-1. (material) | 2.500 | 11.40 | 28.50 |
| mq07gte010b | h | Autogrua de braço telescópico com uma capacidade de elevação de 20 t e 20 m de altura máxima de trabalho. (equipamento) | 5.700 | 63.84 | 363.89 |
| op00cla010 |  | Pregadora pneumática. | 1.000 | 0.00 | 0.00 |
| op00cep010 |  | Plainas. | 1.000 | 0.00 | 0.00 |
| mo048 | h | Oficial de 1ª montador de estruturas de madeira. (mão de obra) | 10.450 | 23.64 | 247.04 |
| mo095 | h | Ajudante de montador de estruturas de madeira. (mão de obra) | 5.350 | 23.07 | 123.42 |
| % | % | Custos directos complementares | 2 % | 1424.73 | 28.49 |
|  |  | Custos directos |  |  | 1453.22 |
