# Laje sanitária ventilada, de painel de madeira lamelada colada cruzada (CLT) aligeirado, com isolamento incorporado

- Propriedade do ficheiro: CYPE INGENIEROS, S.A.
- Formato: FIEBDC-3/2002
- Moeda: EUR
- Custos indirectos: 3.00 %
- IVA: 23.00 %

## E Estruturas

### EM Madeira

#### EMD Estrutura de painel de madeira lamelada colada cruzada (CLT)

**EMD021** m² Laje sanitária ventilada, de painel de madeira lamelada colada cruzada (CLT) aligeirado, com isolamento incorporado.
Laje sanitária ventilada, de painel de madeira lamelada colada cruzada (CLT), aligeirado, com isolamento incorporado, de superfície média maior de 6 m², de 240 mm de espessura, formado por cinco camadas: duas camadas de tábuas de madeira em cada uma das suas faces, unidas entre si com montantes de madeira, de 60x140 mm de secção, coladas com adesivo sem ureia-formaldeído, com camadas sucessivas perpendiculares entre si e disposição transversal das lamelas nas camadas exteriores, acabamento superficial qualidade vista para habitações em ambas as faces, de madeira de abeto vermelho (Picea abies) e uma camada de isolamento termo-acústico entre os montantes, de painel de fibras de madeira, de 140 mm de espessura, classe de serviço 1 e 2, segundo NP EN 1995-1-1, Euroclasse D-s2, d0 de reacção ao fogo, segundo NP EN 13501-1, resistência térmica 3,99 m²°C/W, densidade 305 kg/m³, classe resistente C24 e módulo de elasticidade paralelo de 11000 N/mm²; reforço de juntas entre painéis, com lingueta de madeira microlaminada para ensamblamento de painéis, fixada em ambas as direcções com parafusos de cabeça larga, de cabeça redonda de aço galvanizado, com um ângulo de inclinação de 45°; resolução de encontros, através de vedação exterior com fita autocolante de polietileno com adesivo acrílico sem dissolventes, com armadura de polietileno e película de separação de papel siliconado, com prévia aplicação de primário incolor, à base de uma dispersão acrílica sem dissolventes. Inclusive cortes, entalhes para a sua correcta ensamblagem, nivelação e colocação dos elementos de ligação e reforço. Executada em oficina e colocada em obra.
Critérios considerados na determinação do preço da unidade de obra: O preço inclui a descarga do painel, através de lingas.
Inclui: Implantação e marcação de eixos. Preparação dos painéis para a sua descarga. Colocação e fixação provisória dos painéis. Aprumo e nivelamento. Execução das uniões. Fixação definitiva dos painéis. Resolução de encontros.
Critério de medição de projecto: Superfície medida segundo documentação gráfica de Projecto, sem deduzir aberturas.
Critério de medição de obra: Medir-se-á a superfície realmente executada segundo especificações de Projecto, sem deduzir aberturas. Consideram-se incluídos todos os elementos integrantes da estrutura assinalados nos desenhos e pormenores do Projecto.

| Código | Un | Descrição | Rendimento | Preço | Importância |
|---|---|---|---|---|---|
| mt07ems021agmc | m² | Painel de madeira lamelada colada cruzada (CLT), aligeirado, com isolamento incorporado, de superfície média maior de 6 m², de 240 mm de espessura, formado por cinco camadas: duas camadas de tábuas de madeira em cada uma das suas faces, unidas entre si com montantes de madeira, de 60x140 mm de secção, coladas com adesivo sem ureia-formaldeído, com camadas sucessivas perpendiculares entre si e disposição transversal das lamelas nas camadas exteriores, acabamento superficial qualidade vista para habitações em ambas as faces, de madeira de abeto vermelho (Picea abies) e uma camada de isolamento termo-acústico entre os montantes, de painel de fibras de madeira, de 140 mm de espessura, classe de serviço 1 e 2, segundo NP EN 1995-1-1, Euroclasse D-s2, d0 de reacção ao fogo, segundo NP EN 13501-1, resistência térmica 3,99 m²°C/W, densidade 305 kg/m³, classe resistente C24 e módulo de elasticidade paralelo de 11000 N/mm². (material) | 1.150 | 156.00 | 179.40 |
| mt07emr321a | Ud | Repercussão, por m², de reforço de juntas entre painéis, com lingueta de madeira microlaminada para ensamblamento de painéis, fixada em ambas as direcções com parafusos de cabeça larga, de cabeça redonda de aço galvanizado, com um ângulo de inclinação de 45°. (material) | 1.000 | 2.55 | 2.55 |
| mt07emr330lua | Ud | Repercussão, por m², de resolução de encontros, através de vedação exterior com fita autocolante de polietileno com adesivo acrílico sem dissolventes, com armadura de polietileno e película de separação de papel siliconado, com prévia aplicação de primário incolor, à base de uma dispersão acrílica sem dissolventes. (material) | 1.000 | 2.10 | 2.10 |
| mq07gte010c | h | Autogrua de braço telescópico com uma capacidade de elevação de 30 t e 27 m de altura máxima de trabalho. (equipamento) | 0.050 | 75.04 | 3.75 |
| op00cla010 |  | Pregadora pneumática. | 1.000 | 0.00 | 0.00 |
| op00cep010 |  | Plainas. | 1.000 | 0.00 | 0.00 |
| op00ato010 |  | Aparafusadora. | 1.000 | 0.00 | 0.00 |
| op00tal010 |  | Berbequim. | 1.000 | 0.00 | 0.00 |
| op00cor050 |  | Cortadora manual de madeira, de disco. | 1.000 | 0.00 | 0.00 |
| mo048 | h | Oficial de 1ª montador de estruturas de madeira. (mão de obra) | 0.363 | 23.64 | 8.58 |
| mo095 | h | Ajudante de montador de estruturas de madeira. (mão de obra) | 0.715 | 23.07 | 16.50 |
| % | % | Custos directos complementares | 2 % | 212.88 | 4.26 |
|  |  | Custos directos |  |  | 217.14 |
