# Laje de cobertura inclinada de painel de madeira lamelada colada cruzada (CLT)

- Propriedade do ficheiro: CYPE INGENIEROS, S.A.
- Formato: FIEBDC-3/2002
- Moeda: EUR
- Custos indirectos: 3.00 %
- IVA: 23.00 %

## E Estruturas

### EM Madeira

#### EMD Estrutura de painel de madeira lamelada colada cruzada (CLT)

**EMD030** m² Laje de cobertura inclinada de painel de madeira lamelada colada cruzada (CLT).
Laje de cobertura inclinada de painel de madeira lamelada colada cruzada (CLT), de superfície média maior de 6 m², de 80 mm de espessura, formado por três camadas de lamelas de madeira, coladas com adesivo sem ureia-formaldeído, com camadas sucessivas perpendiculares entre si e disposição transversal das lamelas nas camadas exteriores, acabamento superficial qualidade não vista em ambas as faces, de madeira de abeto vermelho (Picea abies) e pinho silvestre (Pinus sylvestris), classe de serviço 1 e 2, segundo NP EN 1995-1-1, Euroclasse D-s2, d0 de reacção ao fogo, segundo NP EN 13501-1, condutibilidade térmica 0,13 W/(m°C), densidade 490 kg/m³, calor específico 1600 J/kgK, factor de resistência à difusão do vapor de água 20, teor de humidade à entrega de 12% (+/- 2%), classe resistente C24 e módulo de elasticidade paralelo de 12500 N/mm², com tratamento superficial hidrofugante, transparente; dessolidarização com fita resiliente, de borracha EPDM extrudida, de 5 mm de espessura e 95 mm de largura, para redução dos sons de percussão em 4 dBA, segundo NP EN ISO 10140, fixada com grampos; reforço de juntas entre painéis, através de painéis com encaixe macho-fêmea para a sua correcta ensamblagem fixados com parafusos autoperfurantes de cabeça larga, de aço zincado com revestimento de crómio e vedação interior com fita adesiva em ambas as faces, de borracha butílica, com armadura de poliéster; resolução de encontros, através de vedação exterior com fita autocolante de papel impregnado com adesivo acrílico sem dissolventes e película de separação de papel siliconado, com prévia aplicação de primário incolor, à base de uma dispersão acrílica sem dissolventes; fixação de painéis com parafusos de cabeça redonda, de aço galvanizado. Inclusive cortes, entalhes para a sua correcta ensamblagem, nivelação e colocação dos elementos de ligação e reforço. Trabalhada em oficina e colocada em obra.
Critérios considerados na determinação do preço da unidade de obra: O preço inclui a descarga do painel, através de lingas.
Inclui: Implantação e marcação de eixos. Colocação da banda dessolidarizadora. Preparação dos painéis para a sua descarga. Colocação e fixação provisória dos painéis. Aprumo e nivelamento. Execução das uniões. Fixação definitiva dos painéis. Resolução de encontros. Colocação da impermeabilização.
Critério de medição de projecto: Superfície medida segundo documentação gráfica de Projecto, sem deduzir aberturas.
Critério de medição de obra: Medir-se-á a superfície realmente executada segundo especificações de Projecto, sem deduzir aberturas. Consideram-se incluídos todos os elementos integrantes da estrutura assinalados nos desenhos e pormenores do Projecto.

| Código | Un | Descrição | Rendimento | Preço | Importância |
|---|---|---|---|---|---|
| mt07ems020bccaxb | m² | Painel de madeira lamelada colada cruzada (CLT), de superfície média maior de 6 m², de 80 mm de espessura, formado por três camadas de lamelas de madeira, coladas com adesivo sem ureia-formaldeído, com camadas sucessivas perpendiculares entre si e disposição transversal das lamelas nas camadas exteriores, acabamento superficial qualidade não vista em ambas as faces, de madeira de abeto vermelho (Picea abies) e pinho silvestre (Pinus sylvestris), classe de serviço 1 e 2, segundo NP EN 1995-1-1, Euroclasse D-s2, d0 de reacção ao fogo, segundo NP EN 13501-1, condutibilidade térmica 0,13 W/(m°C), densidade 490 kg/m³, calor específico 1600 J/kgK, factor de resistência à difusão do vapor de água 20, teor de humidade à entrega de 12% (+/- 2%), classe resistente C24 e módulo de elasticidade paralelo de 12500 N/mm². (material) | 1.150 | 64.05 | 73.66 |
| mt07ems030 | Ud | Repercussão, por m², de tratamento superficial hidrofugante, transparente, aplicado numa face do painel de madeira lamelada colada cruzada. (material) | 1.000 | 4.80 | 4.80 |
| mt16pdr010ab | m | Fita resiliente, de borracha EPDM extrudida, de 5 mm de espessura e 95 mm de largura, para redução dos sons de percussão em 4 dBA, segundo NP EN ISO 10140, sem compostos orgânicos voláteis (COV), com grampos de fixação. (material) | 0.350 | 16.74 | 5.86 |
| mt07emr320oa | Ud | Repercussão, por m², de reforço de juntas entre painéis, através de painéis com encaixe macho-fêmea para a sua correcta ensamblagem fixados com parafusos autoperfurantes de cabeça larga, de aço zincado com revestimento de crómio e vedação interior com fita adesiva em ambas as faces, de borracha butílica, com armadura de poliéster. (material) | 1.000 | 2.04 | 2.04 |
| mt07emr330rvc | Ud | Repercussão, por m², de resolução de encontros, através de vedação exterior com fita autocolante de papel impregnado com adesivo acrílico sem dissolventes e película de separação de papel siliconado, com prévia aplicação de primário incolor, à base de uma dispersão acrílica sem dissolventes. (material) | 1.000 | 2.10 | 2.10 |
| mt07emr117a150 | Ud | Repercussão, por m², de parafusos de cabeça redonda, de aço galvanizado, para montagem de painel de madeira lamelada colada cruzada. (material) | 1.000 | 1.50 | 1.50 |
| mq07gte010c | h | Autogrua de braço telescópico com uma capacidade de elevação de 30 t e 27 m de altura máxima de trabalho. (equipamento) | 0.050 | 75.04 | 3.75 |
| op00cla010 |  | Pregadora pneumática. | 1.000 | 0.00 | 0.00 |
| op00cep010 |  | Plainas. | 1.000 | 0.00 | 0.00 |
| op00ato010 |  | Aparafusadora. | 1.000 | 0.00 | 0.00 |
| op00tal010 |  | Berbequim. | 1.000 | 0.00 | 0.00 |
| op00cor050 |  | Cortadora manual de madeira, de disco. | 1.000 | 0.00 | 0.00 |
| mo048 | h | Oficial de 1ª montador de estruturas de madeira. (mão de obra) | 0.463 | 23.64 | 10.95 |
| mo095 | h | Ajudante de montador de estruturas de madeira. (mão de obra) | 0.940 | 23.07 | 21.69 |
| % | % | Custos directos complementares | 2 % | 126.35 | 2.53 |
|  |  | Custos directos |  |  | 128.88 |
