# Escada com cobertores e espelhos de painel de madeira lamelada colada cruzada (CLT)

- Propriedade do ficheiro: CYPE INGENIEROS, S.A.
- Formato: FIEBDC-3/2002
- Moeda: EUR
- Custos indirectos: 3.00 %
- IVA: 23.00 %

## E Estruturas

### EM Madeira

#### EMD Estrutura de painel de madeira lamelada colada cruzada (CLT)

**EMD040** Ud Escada com cobertores e espelhos de painel de madeira lamelada colada cruzada (CLT).
Escada recta de dois tramos com descanso semicircular de 90 cm de largura, com 17 degraus de painel de madeira lamelada colada cruzada (CLT) formado por três camadas de lamelas de madeira, coladas com adesivo sem ureia-formaldeído, com camadas sucessivas perpendiculares entre si e disposição transversal das lamelas nas camadas exteriores, composta por patamar semicircular de 950 mm de raio e 60 mm de espessura, acabamento superficial qualidade vista para habitações numa face, de madeira de abeto vermelho (Picea abies) e qualidade vista para habitações na outra face, de madeira de abeto de Douglas (Pseudotsuga menziesii), cobertores de 900x360x60 mm, com acabamento superficial qualidade vista para habitações em ambas as faces, de madeira de abeto vermelho (Picea abies) e espelhos de 900x110x60 mm, com acabamento superficial qualidade vista para habitações numa face, de madeira de abeto vermelho (Picea abies) e qualidade vista para habitações na outra face, de madeira de larício europeu (Larix decidua). Incluindo elementos de fixação. Trabalhada em oficina e colocada em obra.
Critérios considerados na determinação do preço da unidade de obra: O preço inclui a descarga da escada, através de lingas.
Inclui: Marcação e traçado de cobertores e espelhos. Preparação da escada para a sua descarga. Colocação e fixação provisória da escada. Aprumo e nivelamento. Execução das uniões. Fixação definitiva da escada.
Critério de medição de projecto: Número de unidades previstas, segundo documentação gráfica de Projecto.
Critério de medição de obra: Medir-se-á o número de unidades realmente executadas segundo especificações de Projecto.

| Código | Un | Descrição | Rendimento | Preço | Importância |
|---|---|---|---|---|---|
| mt07ems040aj | Ud | Cobertor de painel de madeira lamelada colada cruzada (CLT), de 900x360x60 mm, formado por três camadas de lamelas de madeira, coladas com adesivo sem ureia-formaldeído, com camadas sucessivas perpendiculares entre si e disposição transversal das lamelas nas camadas exteriores, acabamento superficial qualidade vista para habitações em ambas as faces, de madeira de abeto vermelho (Picea abies), Euroclasse D-s2, d0 de reacção ao fogo, segundo NP EN 13501-1. (material) | 17.000 | 36.18 | 615.06 |
| mt07ems050al | Ud | Espelho, de painel de madeira lamelada colada cruzada (CLT), de 900x110x60 mm, formado por três camadas de lamelas de madeira, coladas com adesivo sem ureia-formaldeído, com camadas sucessivas perpendiculares entre si e disposição transversal das lamelas nas camadas exteriores, acabamento superficial qualidade vista para habitações numa face, de madeira de abeto vermelho (Picea abies) e qualidade vista para habitações na outra face, de madeira de larício europeu (Larix decidua), Euroclasse D-s2, d0 de reacção ao fogo, segundo NP EN 13501-1. (material) | 17.000 | 25.63 | 435.71 |
| mt07ems080ak | Ud | Patamar semicircular de painel de madeira lamelada colada cruzada (CLT), de 950 mm de raio e 60 mm de espessura, formado por três camadas de lamelas de madeira, coladas com adesivo sem ureia-formaldeído, com camadas sucessivas perpendiculares entre si e disposição transversal das lamelas nas camadas exteriores, acabamento superficial qualidade vista para habitações numa face, de madeira de abeto vermelho (Picea abies) e qualidade vista para habitações na outra face, de madeira de abeto de Douglas (Pseudotsuga menziesii), Euroclasse D-s2, d0 de reacção ao fogo, segundo NP EN 13501-1. (material) | 1.000 | 364.82 | 364.82 |
| mt07ems090 | Ud | Elementos de fixação mecânica, para montagem de escada de painel de madeira lamelada colada cruzada (CLT). (material) | 1.000 | 66.24 | 66.24 |
| mq07gte010c | h | Autogrua de braço telescópico com uma capacidade de elevação de 30 t e 27 m de altura máxima de trabalho. (equipamento) | 0.050 | 75.04 | 3.75 |
| op00cla010 |  | Pregadora pneumática. | 1.000 | 0.00 | 0.00 |
| op00cep010 |  | Plainas. | 1.000 | 0.00 | 0.00 |
| op00ato010 |  | Aparafusadora. | 1.000 | 0.00 | 0.00 |
| op00tal010 |  | Berbequim. | 1.000 | 0.00 | 0.00 |
| op00cor050 |  | Cortadora manual de madeira, de disco. | 1.000 | 0.00 | 0.00 |
| mo048 | h | Oficial de 1ª montador de estruturas de madeira. (mão de obra) | 9.330 | 23.64 | 220.56 |
| mo095 | h | Ajudante de montador de estruturas de madeira. (mão de obra) | 18.560 | 23.07 | 428.18 |
| % | % | Custos directos complementares | 2 % | 2134.32 | 42.69 |
|  |  | Custos directos |  |  | 2177.01 |
