# Apoio de parede estrutural de painel de madeira lamelada colada cruzada (CLT), sobre fundação de betão

- Propriedade do ficheiro: CYPE INGENIEROS, S.A.
- Formato: FIEBDC-3/2002
- Moeda: EUR
- Custos indirectos: 3.00 %
- IVA: 23.00 %

## E Estruturas

### EM Madeira

#### EMD Estrutura de painel de madeira lamelada colada cruzada (CLT)

**EMD100** m Apoio de parede estrutural de painel de madeira lamelada colada cruzada (CLT), sobre fundação de betão.
Apoio de parede estrutural de painel de madeira lamelada colada cruzada (CLT), sobre fundação de betão, formado por: impermeabilização da fundação com membrana betuminosa adesiva, de 1 mm de espessura, de aplicação a frio, até 60 cm de desenvolvimento; apoio dos painéis através de dormente de 45x260 mm de secção, de madeira de pinheiro-bravo (Pinus pinaster), tratada em autoclave, com classe de risco 4, segundo NP EN 335, acabamento escovado, com humidade inferior a 20%, fixada à fundação com parafusos estruturais de aço zincado; protecção do painel contra a humidade por capilaridade com banda de vedação de borracha sintética EPDM de 100 mm de largura; e impermeabilização exterior do encontro com membrana betuminosa adesiva, de 1,5 mm de espessura, de aplicação a frio, até 40 cm de largura. Inclusive limpeza e preparação da superfície, acabamento superficial afagado com esponja ou talocha e cura, desperdícios, cortes, sobreposições das lâminas asfálticas e banda de vedação.
Critérios considerados na determinação do preço da unidade de obra: O preço não inclui os painéis de madeira lamelada colada cruzada (CLT) nem os elementos de fixação dos painéis à estrutura.
Inclui: Implantação e marcação de eixos. Limpeza e preparação da superfície. Corte e preparação das lâminas. Colocação da impermeabilização da fundação. Implantação, nivelação e fixação dos dormentes. Colocação da banda de estanquidade. Colocação da impermeabilização exterior.
Critério de medição de projecto: Comprimento medido segundo documentação gráfica de Projecto.
Critério de medição de obra: Medir-se-á o comprimento realmente executado segundo especificações de Projecto.

| Código | Un | Descrição | Rendimento | Preço | Importância |
|---|---|---|---|---|---|
| mt14lbr020a | m² | Membrana betuminosa adesiva, de 1 mm de espessura, de aplicação a frio, temperatura de aplicação entre 0°C e 40°C, para fundações, fornecida em rolos de 33 cm de largura e 10 m de comprimento. (material) | 0.600 | 36.67 | 22.00 |
| mt07mee203bw | m | Dormente de 45x260 mm de secção, de madeira de pinheiro-bravo (Pinus pinaster), tratada em autoclave, com classe de risco 4, segundo NP EN 335, acabamento escovado, com humidade inferior a 20%. (material) | 1.000 | 12.46 | 12.46 |
| mt07emr100az | Ud | Parafuso estrutural de aço zincado, com anilha, de 12 mm de diâmetro e 120 mm de comprimento, de cabeça hexagonal, para aparafusar directamente sobre o furo realizado no betão. (material) | 5.000 | 3.91 | 19.55 |
| mt15pdr010a | m | Banda de vedação de borracha sintética EPDM de 100 mm de largura, que tenha aderida a uma das suas faces duas fitas de espuma de poliuretano, intervalo de temperatura de trabalho de -30 a 100°C, fornecida em rolos de 25 m de comprimento. (material) | 1.000 | 11.41 | 11.41 |
| mt14lbr010c | m² | Membrana betuminosa adesiva, de 1,5 mm de espessura, de aplicação a frio, temperatura de aplicação entre -4°C e 30°C, para fundações, fornecida em rolos de 100 cm de largura e 20 m de comprimento. (material) | 0.400 | 37.49 | 15.00 |
| op00cla010 |  | Pregadora pneumática. | 1.000 | 0.00 | 0.00 |
| op00cep010 |  | Plainas. | 1.000 | 0.00 | 0.00 |
| op00ato010 |  | Aparafusadora. | 1.000 | 0.00 | 0.00 |
| op00tal010 |  | Berbequim. | 1.000 | 0.00 | 0.00 |
| op00cor050 |  | Cortadora manual de madeira, de disco. | 1.000 | 0.00 | 0.00 |
| mo048 | h | Oficial de 1ª montador de estruturas de madeira. (mão de obra) | 0.240 | 23.64 | 5.67 |
| mo095 | h | Ajudante de montador de estruturas de madeira. (mão de obra) | 0.480 | 23.07 | 11.07 |
| % | % | Custos directos complementares | 2 % | 97.16 | 1.94 |
|  |  | Custos directos |  |  | 99.10 |
