# Laje de vigotas de madeira e cofragem "NERVOMETAL"

- Propriedade do ficheiro: CYPE INGENIEROS, S.A.
- Formato: FIEBDC-3/2002
- Moeda: EUR
- Custos indirectos: 3.00 %
- IVA: 23.00 %

## E Estruturas

### EM Madeira

#### EMF Lajes

**EMF010** m² Laje de vigotas de madeira e cofragem "NERVOMETAL".
Laje tradicional com uma separação entre eixos de 50 cm, composta por vigotas de madeira serrada de pinheiro-bravo (Pinus pinaster) procedente de Portugal com certificado PEFC, de 70x70 mm de secção, classe resistente C18 segundo EN 338 e EN 1912, qualidade estrutural E segundo NP 4305; para classe de risco 1 segundo NP EN 335, com protecção contra agentes bióticos que corresponde com a classe de penetração NP1 segundo EN 351-1, com acabamento polido, colocadas através de união a elemento estrutural; cofragem de chapa de aço laminado a frio "NERVOMETAL" de 0,5 mm de espessura; aço A400 NR, quantidade 1,1 kg/m², em camada de compressão de 4 cm de espessura de betão leve LC30/33 (XC1(P); D12; S2; Cl 0,4; D1,2) fabricado em central, e betonagem com grua; colocação e remoção de escoramento das vigotas. Inclusive tela de polietileno para a protecção das vigotas, arame de atar, separadores, elementos de atadura de vigotas e vigas de bordadura e aberturas.
Inclui: Preparação do perímetro de apoio das vigotas. Marcação e colocação em seco das vigotas. Protecção das vigotas. Escoramento. Resolução da união ao elemento estrutural. Montagem da cofragem. Colocação de armaduras com separadores homologados. Betonagem e compactação do betão. Nivelamento da camada de compressão. Cura do betão. Remoção de escoramento.
Critério de medição de projecto: Superfície medida em verdadeira magnitude desde as faces exteriores das vigas de bordadura do perímetro, segundo documentação gráfica de Projecto, descontando as aberturas de superfície maior de 6 m².
Critério de medição de obra: Medir-se-á, em verdadeira magnitude, desde as faces exteriores das vigas perimetrais, a superfície realmente executada segundo especificações de Projecto, descontando as aberturas de superfície maior de 6 m². Consideram-se incluídos todos os elementos integrantes da laje assinalados nos desenhos e pormenores do Projecto.

| Código | Un | Descrição | Rendimento | Preço | Importância |
|---|---|---|---|---|---|
| mt50spa052b | m | Pranchão de madeira de pinho, de 20x7,2 cm. (material) | 0.040 | 6.32 | 0.25 |
| mt50spa101 | kg | Pregos de aço. (material) | 0.045 | 1.87 | 0.08 |
| mt50spa081a | Ud | Escora metálica telescópica, até 3 m de altura. (material) | 0.013 | 19.25 | 0.25 |
| mt07mee100gfi1faa | m³ | Madeira serrada de pinheiro-bravo (Pinus pinaster) procedente de Portugal com certificado PEFC, para vigotas, de até 5 m de comprimento, de 70x70 mm de secção, classe resistente C18 segundo EN 338 e EN 1912, qualidade estrutural E segundo NP 4305; para classe de risco 1 segundo NP EN 335, com protecção contra agentes bióticos que corresponde com a classe de penetração NP1 segundo EN 351-1, com acabamento polido. (material) | 0.010 | 630.36 | 6.30 |
| mt32war020 | m² | Lâmina de polietileno transparente, de 0,2 mm de espessura. (material) | 1.000 | 0.17 | 0.17 |
| mt08efb010b | m² | Chapa de aço laminado a frio, "NERVOMETAL", acabamento zincado, de 0,5 mm de espessura. (material) | 1.100 | 4.65 | 5.12 |
| mt07emr111b | Ud | Prego, de 4 mm de diâmetro e 50 mm de comprimento, de aço galvanizado de alta aderência. (material) | 4.000 | 0.09 | 0.36 |
| mt07aco020m | Ud | Separador homologado para malha electrossoldada. (material) | 1.000 | 0.09 | 0.09 |
| mt07aco040e | kg | Aço em varões nervurados, A400 NR, fornecido em obra em varões sem elaborar, de vários diâmetros. (material) | 1.100 | 1.31 | 1.44 |
| mt08var050 | kg | Arame galvanizado para atar, de 1,30 mm de diâmetro. (material) | 0.013 | 1.50 | 0.02 |
| mt10hes060fAFc | m³ | Betão leve LC30/33 (XC1(P); D12; S2; Cl 0,4; D1,2), fabricado em central, segundo NP EN 206. (material) | 0.042 | 184.62 | 7.75 |
| op00cla010 |  | Pregadora pneumática. | 1.000 | 0.00 | 0.00 |
| op00cep010 |  | Plainas. | 1.000 | 0.00 | 0.00 |
| au00auh040 |  | Vibrador de betão, eléctrico. | 1.000 | 0.00 | 0.00 |
| au00auh010 |  | Balde para grua. | 1.000 | 0.00 | 0.00 |
| mo048 | h | Oficial de 1ª montador de estruturas de madeira. (mão de obra) | 0.114 | 23.64 | 2.69 |
| mo095 | h | Ajudante de montador de estruturas de madeira. (mão de obra) | 0.082 | 23.07 | 1.89 |
| mo044 | h | Oficial de 1ª cofrador. (mão de obra) | 0.100 | 23.64 | 2.36 |
| mo091 | h | Ajudante de cofrador. (mão de obra) | 0.100 | 23.07 | 2.31 |
| mo043 | h | Oficial de 1ª armador de ferro. (mão de obra) | 0.013 | 23.64 | 0.31 |
| mo090 | h | Ajudante de armador de ferro. (mão de obra) | 0.011 | 23.07 | 0.25 |
| mo045 | h | Oficial de 1ª estruturista, em trabalhos de betonagem. (mão de obra) | 0.208 | 23.64 | 4.92 |
| mo092 | h | Ajudante de estruturista, em trabalhos de betonagem. (mão de obra) | 0.234 | 23.07 | 5.40 |
| % | % | Custos directos complementares | 2 % | 41.96 | 0.84 |
|  |  | Custos directos |  |  | 42.80 |
