# Laje de vigotas e painel estrutural de madeira

- Propriedade do ficheiro: CYPE INGENIEROS, S.A.
- Formato: FIEBDC-3/2002
- Moeda: EUR
- Custos indirectos: 3.00 %
- IVA: 23.00 %

## E Estruturas

### EM Madeira

#### EMF Lajes

**EMF020** m² Laje de vigotas e painel estrutural de madeira.
Laje tradicional com uma separação entre eixos de 60 cm, composta por vigotas de madeira serrada de pinheiro-bravo (Pinus pinaster) procedente de Portugal com certificado PEFC, de 100x230 mm de secção, classe resistente C18 segundo EN 338 e EN 1912, qualidade estrutural E segundo NP 4305; para classe de risco 1 segundo NP EN 335, com protecção contra agentes bióticos que corresponde com a classe de penetração NP1 segundo EN 351-1, com acabamento polido colocadas através de apoio sobre elemento estrutural; painel estrutural de partículas de madeira para uso em ambiente seco, tipo P4, segundo NP EN 312, de 30 mm de espessura, fixado com parafusos de cabeça escareada, de aço com carbono; membrana impermeabilizante bicamada de 5 mm de espessura, formada por uma membrana superior betuminosa fono-absorvente e uma lâmina inferior de feltro de poliéster, vedada com fita autocolante, de polietileno, com adesivo acrílico sem dissolventes, armadura de polietileno e película de separação de papel siliconado, de 0,34 mm de espessura e 60 mm de largura, dessolidarização com banda perimetral autocolante dessolidarizante, de espuma de polietileno de células fechadas, de 4 mm de espessura e de 150 mm de largura, de cor cinzento, e malha electrossoldada AR38 100x300 mm de aço A500 EL, em camada de compressão de 4 cm de espessura de betão leve LC25/28 (XC1(P); D12; S2; Cl 0,4; D2,0) fabricado em central, e betonagem com grua; colocação e remoção de escoramento das vigotas. Inclusive conectores para laje de madeira e betão, arame de atar, separadores, elementos de atadura de vigotas e vigas de bordadura e aberturas.
Inclui: Preparação do perímetro de apoio das vigotas. Marcação e colocação em seco das vigotas. Colocação dos painéis. Escoramento. Resolução do apoio sobre o elemento estrutural. Colocação de um travejamento de longarinas de madeira, ensambladas nos cruzamentos das vigotas. Nivelamento. Apoio e fixação dos painéis. Colocação da membrana impermeabilizante. Colocação da banda dessolidarizadora. Aparafusamento dos conectores para laje de madeira e betão. Colocação da malha electrossoldada com separadores homologados. Betonagem e compactação do betão. Nivelamento da camada de compressão. Cura do betão. Remoção de escoramento.
Critério de medição de projecto: Superfície medida em verdadeira magnitude desde as faces exteriores das vigas de bordadura do perímetro, segundo documentação gráfica de Projecto, descontando as aberturas de superfície maior de 6 m².
Critério de medição de obra: Medir-se-á, em verdadeira magnitude, desde as faces exteriores das vigas perimetrais, a superfície realmente executada segundo especificações de Projecto, descontando as aberturas de superfície maior de 6 m². Consideram-se incluídos todos os elementos integrantes da laje assinalados nos desenhos e pormenores do Projecto.

| Código | Un | Descrição | Rendimento | Preço | Importância |
|---|---|---|---|---|---|
| mt50spa052b | m | Pranchão de madeira de pinho, de 20x7,2 cm. (material) | 0.040 | 6.32 | 0.25 |
| mt50spa101 | kg | Pregos de aço. (material) | 0.045 | 1.87 | 0.08 |
| mt50spa081a | Ud | Escora metálica telescópica, até 3 m de altura. (material) | 0.013 | 19.25 | 0.25 |
| mt07mee100gfC1faa | m³ | Madeira serrada de pinheiro-bravo (Pinus pinaster) procedente de Portugal com certificado PEFC, para vigotas, de até 5 m de comprimento, de 100x230 mm de secção, classe resistente C18 segundo EN 338 e EN 1912, qualidade estrutural E segundo NP 4305; para classe de risco 1 segundo NP EN 335, com protecção contra agentes bióticos que corresponde com a classe de penetração NP1 segundo EN 351-1, com acabamento polido. (material) | 0.017 | 630.36 | 10.72 |
| mt08eff020o | m² | Painel estrutural de partículas de madeira para uso em ambiente seco, tipo P4, segundo NP EN 312, de 2400x900 mm e 30 mm de espessura, com encaixe macho-fêmea nos quatro cantos, Euroclasse D-s2, d0 de reacção ao fogo, segundo NP EN 13501-1, classe E1 em emissão de formaldeído, segundo NP EN 13986. (material) | 1.050 | 22.16 | 23.27 |
| mt07emr118lb | Ud | Parafuso de cabeça escareada, de 6 mm de diâmetro e 120 mm de comprimento, de aço com carbono, com tratamento superficial à base de resina epóxi, para classes de serviço 1, 2 e 3 segundo NP EN 1995-1-1. (material) | 9.000 | 0.58 | 5.22 |
| mt15pdr030a | m² | Membrana impermeabilizante bicamada de 5 mm de espessura, formada por uma membrana superior betuminosa fono-absorvente e uma lâmina inferior de feltro de poliéster. (material) | 1.050 | 19.35 | 20.32 |
| mt15pdr050c | m | Fita autocolante, de polietileno, com adesivo acrílico sem dissolventes, armadura de polietileno e película de separação de papel siliconado, de 0,34 mm de espessura e 60 mm de largura, intervalo de temperatura de trabalho de -40 a 80°C, para a vedação nos encontros dos painéis e para a fixação e a vedação de lâminas impermeabilizantes e para o controlo do vapor, fornecida em rolos de 25 m de comprimento. (material) | 0.500 | 1.53 | 0.77 |
| mt16pdr030a | m | Banda perimetral autocolante dessolidarizante, de espuma de polietileno de células fechadas, de 4 mm de espessura e de 150 mm de largura, de cor cinzento. (material) | 1.000 | 2.66 | 2.66 |
| mt07emr200a | Ud | Parafuso de aço galvanizado qualidade 6.8 segundo EN ISO 898-1, tipo M-7,5, de cabeça hexagonal e rosca métrica total segundo DIN 931 e NP EN ISO 4014, de 7,5 mm de diâmetro e 155 mm de comprimento, com anel de retenção, para a sua utilização como conectores em lajes de madeira e betão. (material) | 6.100 | 2.32 | 14.15 |
| mt07aco020m | Ud | Separador homologado para malha electrossoldada. (material) | 2.000 | 0.09 | 0.18 |
| mt07ame020ccc | m² | Malha electrossoldada AR38 100x300 mm, com arames longitudinais de 3,8 mm de diâmetro e arames transversais de 3,8 mm de diâmetro, aço A500 EL. (material) | 1.100 | 2.21 | 2.43 |
| mt08var050 | kg | Arame galvanizado para atar, de 1,30 mm de diâmetro. (material) | 0.017 | 1.50 | 0.03 |
| mt10hes060fAEk | m³ | Betão leve LC25/28 (XC1(P); D12; S2; Cl 0,4; D2,0), fabricado em central, segundo NP EN 206. (material) | 0.042 | 169.93 | 7.14 |
| op00cla010 |  | Pregadora pneumática. | 1.000 | 0.00 | 0.00 |
| op00cep010 |  | Plainas. | 1.000 | 0.00 | 0.00 |
| au00auh040 |  | Vibrador de betão, eléctrico. | 1.000 | 0.00 | 0.00 |
| au00auh010 |  | Balde para grua. | 1.000 | 0.00 | 0.00 |
| mo048 | h | Oficial de 1ª montador de estruturas de madeira. (mão de obra) | 0.655 | 23.64 | 15.48 |
| mo095 | h | Ajudante de montador de estruturas de madeira. (mão de obra) | 0.225 | 23.07 | 5.19 |
| mo044 | h | Oficial de 1ª cofrador. (mão de obra) | 0.100 | 23.64 | 2.36 |
| mo091 | h | Ajudante de cofrador. (mão de obra) | 0.100 | 23.07 | 2.31 |
| mo043 | h | Oficial de 1ª armador de ferro. (mão de obra) | 0.022 | 23.64 | 0.52 |
| mo090 | h | Ajudante de armador de ferro. (mão de obra) | 0.022 | 23.07 | 0.51 |
| mo045 | h | Oficial de 1ª estruturista, em trabalhos de betonagem. (mão de obra) | 0.008 | 23.64 | 0.19 |
| mo092 | h | Ajudante de estruturista, em trabalhos de betonagem. (mão de obra) | 0.034 | 23.07 | 0.78 |
| % | % | Custos directos complementares | 2 % | 114.81 | 2.30 |
|  |  | Custos directos |  |  | 117.11 |
