# Estruturas

- Propriedade do ficheiro: CYPE INGENIEROS, S.A.
- Formato: FIEBDC-3/2002
- Moeda: EUR
- Custos indiretos: 3.00 %
- IVA: 23.00 %

## E Estruturas

### EM Madeira

#### EMF Lajes

**EMF020**

| Código | Un | Descrição | Rendimento | Preço |
|---|---|---|---|---|
| mt50spa052b |  |  | 0.040 |  |
| mt50spa101 |  |  | 0.045 |  |
| mt50spa081a |  |  | 0.013 |  |
| mt07mee100gfM1faa |  |  | 0.045 |  |
| mt08eff020o |  |  | 1.050 |  |
| mt07emr118lb | Ud | Parafuso de cabeça escareada, de 6 mm de diâmetro e 120 mm de comprimento, de aço com carbono, com tratamento superficial à base de resina epóxi, para classes de serviço 1, 2 e 3 segundo NP EN 1995-1-1. (material) | 9.000 | 0.58 |
| mt15pdr030a |  |  | 1.050 |  |
| mt15pdr050c |  |  | 0.500 |  |
| mt16pdr030a |  |  | 1.000 |  |
| mt07emr200a | Ud | Parafuso de aço galvanizado qualidade 6.8 segundo EN ISO 898-1, tipo M-7,5, de cabeça hexagonal e rosca métrica total segundo DIN 931 e NP EN ISO 4014, de 7,5 mm de diâmetro e 155 mm de comprimento, com anel de retenção, para a sua utilização como conectores em lajes de madeira e betão. (material) | 6.100 | 2.32 |
| mt07aco020m | Ud | Separador homologado para malha electrossoldada. (material) | 2.000 | 0.09 |
| mt07ame020aac | m² | Malha electrossoldada AR30 100x300 mm, com arames longitudinais de 3 mm de diâmetro e arames transversais de 3,0 mm de diâmetro, aço A500 EL. (material) | 1.100 | 1.39 |
| mt08var050 |  |  | 0.017 |  |
| mt10hes060fAEe |  |  | 0.042 |  |
| op00cla010 |  |  | 1.000 |  |
| op00cep010 |  |  | 1.000 |  |
| au00auh040 |  |  | 1.000 |  |
| au00auh010 |  |  | 1.000 |  |
| mo048 |  |  | 0.808 |  |
| mo095 |  |  | 0.302 |  |
| mo044 |  |  | 0.100 |  |
| mo091 |  |  | 0.100 |  |
| mo043 |  |  | 0.022 |  |
| mo090 |  |  | 0.022 |  |
| mo045 |  |  | 0.008 |  |
| mo092 |  |  | 0.034 |  |
| % |  |  | 2 % |  |
