# Parede de estrutura leve de madeira

- Propriedade do ficheiro: CYPE INGENIEROS, S.A.
- Formato: FIEBDC-3/2002
- Moeda: EUR
- Custos indirectos: 3.00 %
- IVA: 23.00 %

## E Estruturas

### EM Madeira

#### EML Estruturas leves

**EML010** m² Parede de estrutura leve de madeira.
Parede exterior de estrutura leve de madeira, formada por elementos de madeira serrada de abeto vermelho (Picea abies) procedente do Norte e Nordeste da Europa com certificado PEFC, de 48x148 mm de secção, classe resistente C24 segundo EN 338 e EN 1912, qualidade estrutural T2 segundo INSTA 142; para classe de risco 1 segundo NP EN 335, com protecção contra agentes bióticos que corresponde com a classe de penetração NP1 segundo EN 351-1, com acabamento polido, montados em obra com pregos, de aço galvanizado de alta aderência. Inclusive; elementos de fixação mecânica, de aço galvanizado tipo DX51D+Z275N para a resolução de encontros.
Critérios considerados na determinação do preço da unidade de obra: O preço não inclui os painéis para travamento da estrutura.
Inclui: Implantação e marcação de eixos. Marcação e corte de pranchas. Montagem dos painéis de estrutura leve de madeira. Colocação e fixação provisória dos painéis de estrutura leve de madeira. Aprumo e nivelamento. Execução das uniões. Fixação definitiva da estrutura leve de madeira.
Critério de medição de projecto: Superfície medida segundo documentação gráfica de Projecto, sem deduzir aberturas menores que 1 m² e descontando, nas aberturas de superfície maior de 1 m², o excesso sobre 1 m².
Critério de medição de obra: Medir-se-á a superfície realmente executada segundo especificações de Projecto, sem deduzir aberturas menores que 1 m² e descontando, nas aberturas de superfície maior de 1 m², o excesso sobre 1 m².

| Código | Un | Descrição | Rendimento | Preço | Importância |
|---|---|---|---|---|---|
| mt07mee100aee1qaa | m³ | Madeira serrada de abeto vermelho (Picea abies) procedente do Norte e Nordeste da Europa com certificado PEFC, para estruturas leves, de até 5 m de comprimento, de 48x148 mm de secção, classe resistente C24 segundo EN 338 e EN 1912, qualidade estrutural T2 segundo INSTA 142; para classe de risco 1 segundo NP EN 335, com protecção contra agentes bióticos que corresponde com a classe de penetração NP1 segundo EN 351-1, com acabamento polido. (material) | 0.019 | 769.15 | 14.61 |
| mt07emr111l | Ud | Prego, de 6 mm de diâmetro e 100 mm de comprimento, de aço galvanizado de alta aderência. (material) | 6.000 | 0.37 | 2.22 |
| mt07emr409a450 | Ud | Repercussão, por m², de elementos de fixação mecânica, de aço galvanizado tipo DX51D+Z275N, para montagem de estrutura leve de madeira, para classes de serviço 1, 2 e 3 segundo NP EN 1995-1-1. (material) | 1.000 | 4.50 | 4.50 |
| op00cep010 |  | Plainas. | 1.000 | 0.00 | 0.00 |
| op00ato010 |  | Aparafusadora. | 1.000 | 0.00 | 0.00 |
| op00tal010 |  | Berbequim. | 1.000 | 0.00 | 0.00 |
| op00cor050 |  | Cortadora manual de madeira, de disco. | 1.000 | 0.00 | 0.00 |
| mo048 | h | Oficial de 1ª montador de estruturas de madeira. (mão de obra) | 0.438 | 23.64 | 10.35 |
| mo095 | h | Ajudante de montador de estruturas de madeira. (mão de obra) | 0.589 | 23.07 | 13.59 |
| % | % | Custos directos complementares | 2 % | 45.27 | 0.91 |
|  |  | Custos directos |  |  | 46.18 |
