# Laje sanitária ventilada, de estrutura leve de madeira

- Propriedade do ficheiro: CYPE INGENIEROS, S.A.
- Formato: FIEBDC-3/2002
- Moeda: EUR
- Custos indirectos: 3.00 %
- IVA: 23.00 %

## E Estruturas

### EM Madeira

#### EML Estruturas leves

**EML035** m² Laje sanitária ventilada, de estrutura leve de madeira.
Laje sanitária ventilada de estrutura leve de madeira, formada por viguetas e travamentos de madeira serrada de abeto vermelho (Picea abies) procedente do Norte e Nordeste da Europa com certificado PEFC, de 48x148 mm de secção, classe resistente C24 segundo EN 338 e EN 1912, qualidade estrutural T2 segundo INSTA 142; para classe de risco 1 segundo NP EN 335, com protecção contra agentes bióticos que corresponde com a classe de penetração NP1 segundo EN 351-1, com acabamento polido; cortados e numerados em fábrica, montados em obra com pregos, de aço galvanizado de alta aderência.
Inclui: Implantação e marcação de eixos. Montagem dos painéis de estrutura leve de madeira. Colocação e fixação provisória dos painéis de estrutura leve de madeira. Nivelamento. Execução das uniões. Fixação definitiva da estrutura leve de madeira.
Critério de medição de projecto: Superfície medida segundo documentação gráfica de Projecto, sem deduzir aberturas menores que 1 m² e descontando, nas aberturas de superfície maior de 1 m², o excesso sobre 1 m².
Critério de medição de obra: Medir-se-á a superfície realmente executada segundo especificações de Projecto, sem deduzir aberturas menores que 1 m² e descontando, nas aberturas de superfície maior de 1 m², o excesso sobre 1 m².

| Código | Un | Descrição | Rendimento | Preço | Importância |
|---|---|---|---|---|---|
| mt07mee609Rza | m³ | Conjunto de elementos estruturais para laje de estrutura leve de madeira, composto por viguetas e travamentos de madeira serrada de abeto vermelho (Picea abies) procedente do Norte e Nordeste da Europa com certificado PEFC, de 48x148 mm de secção, classe resistente C24 segundo EN 338 e EN 1912, qualidade estrutural T2 segundo INSTA 142; para classe de risco 1 segundo NP EN 335, com protecção contra agentes bióticos que corresponde com a classe de penetração NP1 segundo EN 351-1, com acabamento polido, cortados e numerados em fábrica, para montagem em obra. (material) | 0.019 | 1180.48 | 22.43 |
| mt07emr111l | Ud | Prego, de 6 mm de diâmetro e 100 mm de comprimento, de aço galvanizado de alta aderência. (material) | 4.000 | 0.37 | 1.48 |
| op00cla010 |  | Pregadora pneumática. | 1.000 | 0.00 | 0.00 |
| op00cep010 |  | Plainas. | 1.000 | 0.00 | 0.00 |
| op00ato010 |  | Aparafusadora. | 1.000 | 0.00 | 0.00 |
| op00tal010 |  | Berbequim. | 1.000 | 0.00 | 0.00 |
| op00cor050 |  | Cortadora manual de madeira, de disco. | 1.000 | 0.00 | 0.00 |
| mo048 | h | Oficial de 1ª montador de estruturas de madeira. (mão de obra) | 0.149 | 23.64 | 3.52 |
| mo095 | h | Ajudante de montador de estruturas de madeira. (mão de obra) | 0.223 | 23.07 | 5.14 |
| % | % | Custos directos complementares | 2 % | 32.57 | 0.65 |
|  |  | Custos directos |  |  | 33.22 |
