# Porta-pilar com apoio articulado

- Propriedade do ficheiro: CYPE INGENIEROS, S.A.
- Formato: FIEBDC-3/2002
- Moeda: EUR
- Custos indirectos: 3.00 %
- IVA: 23.00 %

## E Estruturas

### EM Madeira

#### EMM Elementos auxiliares para estruturas de madeira

**EMM030** Ud Porta-pilar com apoio articulado.
Porta-pilar inclinável, de aço EN 10025 S235JR, com protecção Z275 face à corrosão, de 91x60 mm na zona a conectar com o pilar, 100x100 mm na conexão inferior e 5 mm de espessura, formando um apoio articulado de 100 mm de altura para pilar de madeira; fixado à estrutura portante de betão com 60 parafusos estruturais de aço zincado, com anilha, de 7,5 mm de diâmetro e 60 mm de comprimento, de cabeça hexagonal aparafusados directamente nas perfurações; e fixado ao pilar com 60 parafusos autoperfurantes para madeira, de 10 mm de diâmetro e 80 mm de comprimento, de aço galvanizado com revestimento de crómio.
Inclui: Colocação e fixação provisória dos elementos de ligação. Aprumo e nivelamento. Ajuste das peças e uniões entre os diferentes componentes da estrutura.
Critério de medição de projecto: Número de unidades previstas, segundo documentação gráfica de Projecto.
Critério de medição de obra: Medir-se-á o número de unidades realmente executadas segundo especificações de Projecto.

| Código | Un | Descrição | Rendimento | Preço | Importância |
|---|---|---|---|---|---|
| mt07emr010c | Ud | Porta-pilar inclinável, de aço EN 10025 S235JR, com protecção Z275 face à corrosão, de 91x60 mm na zona a conectar com o pilar, 100x100 mm na conexão inferior e 5 mm de espessura, para execução de apoio articulado em pilar de madeira, de 100 mm de altura. (material) | 1.000 | 41.93 | 41.93 |
| mt07emr113gh | Ud | Parafuso autoperfurante para madeira, de 10 mm de diâmetro e 80 mm de comprimento, de aço galvanizado com revestimento de crómio. (material) | 60.000 | 0.44 | 26.40 |
| mt07emr100aa | Ud | Parafuso estrutural de aço zincado, com anilha, de 7,5 mm de diâmetro e 60 mm de comprimento, de cabeça hexagonal, para aparafusar directamente sobre o furo realizado no betão. (material) | 60.000 | 1.18 | 70.80 |
| mo048 | h | Oficial de 1ª montador de estruturas de madeira. (mão de obra) | 0.253 | 23.64 | 5.98 |
| mo095 | h | Ajudante de montador de estruturas de madeira. (mão de obra) | 0.253 | 23.07 | 5.84 |
| % | % | Custos directos complementares | 2 % | 150.95 | 3.02 |
|  |  | Custos directos |  |  | 153.97 |
